# Termoacumulador eléctrico

- Propriedade do ficheiro: CYPE Ingenieros S.A.
- Formato: FIEBDC-3/2016
- Programa: Gerador de preços para construção civil. CYPE Ingenieros, S.A.
- Data: 04/07/2024
- Moeda: EUR
- Custos indirectos: 3 %
- IVA: 23 %

## I Instalações

### IC Aquecimento, arrefecimento, climatização e A.Q.S.

#### ICA Água quente

**ICA010** Ud Termoacumulador eléctrico.
Termoacumulador eléctrico para o serviço de A.Q.S., dupla resistência embainhada, capacidade 93 l, potência 2 kW, eficiência energética classe B, perfil de consumo M, de 1095x570x315 mm, formado por tanque duplo de aço vitrificado, painel de controlo digital para a regulação da temperatura, Ânodo electrónico, válvula de segurança, válvula antirretorno e uniões flexíveis de ligação. Inclusive suporte e ancoragens de fixação, válvula de segurança antirretorno, válvulas de corte de esfera, tubos de ligação flexíveis, tanto na entrada de água como na saída. Totalmente montado, ligado e testado.
Inclui: Marcação do aparelho. Fixação em paramento com elementos de ancoragem. Colocação do aparelho e acessórios. Ligação com as redes de abastecimento de água, eléctrica e de terra. Colocação em funcionamento.
Critério de medição de projecto: Número de unidades previstas, segundo documentação gráfica de Projecto.
Critério de medição de obra: Medir-se-á o número de unidades realmente executadas segundo especificações de Projecto.

| Código | Un | Descrição | Rendimento | Preço | Importância |
|---|---|---|---|---|---|
| mt38ted023i | Ud | Termoacumulador eléctrico para o serviço de A.Q.S., dupla resistência embainhada, capacidade 93 l, potência 2 kW, eficiência energética classe B, perfil de consumo M, de 1095x570x315 mm, formado por tanque duplo de aço vitrificado, painel de controlo digital para a regulação da temperatura, Ânodo electrónico, válvula de segurança, válvula antirretorno e uniões flexíveis de ligação. (material) | 1 | 736.13 | 736.130 |
| mt37sve010b | Ud | Válvula de esfera de latão niquelado para enroscar de 1/2". (material) | 2 | 4.95 | 9.900 |
| mt38www011 | Ud | Material auxiliar para instalações de A.Q.S. (material) | 1 | 1.45 | 1.450 |
| mo008 | h | Oficial de 1ª canalizador. (mão de obra) | 0.902 | 23.31 | 21.026 |
| mo107 | h | Ajudante de canalizador. (mão de obra) | 0.902 | 22.09 | 19.925 |
| % | % | Custos directos complementares | 2 % | 788.431 | 15.769 |
|  |  | Custos directos |  |  | 804.200 |

## Recursos

**mt38ted023i** Ud Termoacumulador eléctrico para o serviço de A.Q.S
Dados técnicos: Custo energético 620.385 MJ; Emissão de CO2 43.136 kg
Resíduos:
- embalagem: re150101 Embalagens de papel e cartão. (componente de resíduo); rendimento 1.584 kg; Código LER 15 01 01; Massa do elemento 1 kg; Volume 0.001333 m3

**mt37sve010b** Ud Válvula de esfera de latão niquelado para enroscar de 1/2"
Dados técnicos: Custo energético 509.569 MJ; Emissão de CO2 34.281 kg
Resíduos:
- embalagem: re150101 Embalagens de papel e cartão; rendimento 0.072 kg
