# Chapéu de conduta de ventilação para depósito de combustível líquido

- Propriedade do ficheiro: CYPE Ingenieros S.A.
- Formato: FIEBDC-3/2016
- Programa: Gerador de preços para construção civil. CYPE Ingenieros, S.A.
- Data: 11/06/2024
- Moeda: EUR
- Custos indirectos: 3 %
- IVA: 23 %

## I Instalações

### IC Aquecimento, arrefecimento, climatização e A.Q.S.

#### ICD Combustível líquido

**ICD117** Ud Chapéu de conduta de ventilação para depósito de combustível líquido.
Chapéu de conduta de ventilação para depósito de combustível líquido, tipo seta, de 2", colocado através de união roscada. Totalmente montado, ligado e testado.
Inclui: Marcação. Ligação do chapéu à conduta de ventilação.
Critério de medição de projecto: Número de unidades previstas, segundo documentação gráfica de Projecto.
Critério de medição de obra: Medir-se-á o número de unidades realmente executadas segundo especificações de Projecto.

| Código | Un | Descrição | Rendimento | Preço | Importância |
|---|---|---|---|---|---|
| mt38dep030d | Ud | Chapéu tipo cogumelo, de latão, com grelha corta-fogo, para enroscar, de 2". (material) | 1 | 7.74 | 7.740 |
| mo004 | h | Oficial de 1ª instalador de aquecimento. (mão de obra) | 0.11 | 23.31 | 2.564 |
| mo103 | h | Ajudante de instalador de aquecimento. (mão de obra) | 0.11 | 22.09 | 2.430 |
| % | % | Custos directos complementares | 2 % | 12.734 | 0.255 |
|  |  | Custos directos |  |  | 12.989 |
