# Depósito de combustível líquido, de superfície, de polietileno de alta densidade (PEAD/HDPE)

- Propriedade do ficheiro: CYPE Ingenieros S.A.
- Formato: FIEBDC-3/2016
- Programa: Gerador de preços para construção civil. CYPE Ingenieros, S.A.
- Data: 11/06/2024
- Moeda: EUR
- Custos indirectos: 3 %
- IVA: 23 %

## I Instalações

### IC Aquecimento, arrefecimento, climatização e A.Q.S.

#### ICD Combustível líquido

**ICD120** Ud Depósito de combustível líquido, de superfície, de polietileno de alta densidade (PEAD/HDPE).
Depósito homologado de gasóleo, de superfície, colocado no interior do edifício, de polietileno de alta densidade (PEAD/HDPE), de parede dupla, com uma capacidade de 1000 litros. Incluindo, indicador de nível, acessórios de ligação e elementos de protecção segundo norma. Totalmente montado, ligado e testado.
Inclui: Colocação do depósito. Montagem de acessórios.
Critério de medição de projecto: Número de unidades previstas, segundo documentação gráfica de Projecto.
Critério de medição de obra: Medir-se-á o número de unidades realmente executadas segundo especificações de Projecto.

| Código | Un | Descrição | Rendimento | Preço | Importância |
|---|---|---|---|---|---|
| mt38dep120b | Ud | Depósito de combustível líquido, de superfície, de polietileno de alta densidade (PEAD/HDPE) com reforços de aço, de parede dupla, de 1400x660x1660 mm, com uma capacidade de 1000 litros e quatro bocas de entrada/saída, segundo EN 13341. (material) | 1 | 550.97 | 550.970 |
| mt38dep112b | Ud | Indicador de nível para depósito de combustível líquido de polietileno, de parede dupla, com uma capacidade de 1000 litros. (material) | 1 | 16.27 | 16.270 |
| mt38dep114a | Ud | Acessórios de carga, aspiração e ventilação para depósito de combustível líquido de polietileno de alta densidade (PEAD/HDPE). (material) | 1 | 26.15 | 26.150 |
| mo004 | h | Oficial de 1ª instalador de aquecimento. (mão de obra) | 0.877 | 23.31 | 20.443 |
| mo103 | h | Ajudante de instalador de aquecimento. (mão de obra) | 0.877 | 22.09 | 19.373 |
| % | % | Custos directos complementares | 2 % | 633.206 | 12.664 |
|  |  | Custos directos |  |  | 645.870 |

## Recursos

**mt38dep120b** Ud Depósito de combustível líquido
Dados técnicos: Custo energético 8907.646 MJ; Emissão de CO2 315.973 kg
Resíduos:
- embalagem: re150101 Embalagens de papel e cartão. (componente de resíduo); rendimento 0.086 kg; Código LER 15 01 01; Massa do elemento 1 kg; Volume 0.001333 m3
