# Depósito de combustível líquido, de superfície, de polietileno de alta densidade (PEAD/HDPE)

- Propriedade do ficheiro: CYPE Ingenieros S.A.
- Formato: FIEBDC-3/2016
- Programa: Gerador de preços para construção civil. CYPE Ingenieros, S.A.
- Data: 11/06/2024
- Moeda: EUR
- Custos indirectos: 3 %
- IVA: 23 %

## I Instalações

### IC Aquecimento, arrefecimento, climatização e A.Q.S.

#### ICD Combustível líquido

**ICD120** Ud Depósito de combustível líquido, de superfície, de polietileno de alta densidade (PEAD/HDPE).
Depósito homologado de gasóleo, de superfície, colocado no exterior do edifício, de polietileno de alta densidade (PEAD/HDPE), de parede simples, com uma capacidade de 700 litros. Incluindo, acessórios de ligação e elementos de protecção segundo norma. Totalmente montado, ligado e testado.
Inclui: Colocação do depósito. Montagem de acessórios.
Critério de medição de projecto: Número de unidades previstas, segundo documentação gráfica de Projecto.
Critério de medição de obra: Medir-se-á o número de unidades realmente executadas segundo especificações de Projecto.

| Código | Un | Descrição | Rendimento | Preço | Importância |
|---|---|---|---|---|---|
| mt38dep099b | Ud | Depósito homologado de combustível líquido, de superfície, de polietileno de alta densidade (PEAD/HDPE), de parede simples, de 1200x640x1220 mm, com uma capacidade de 700 litros e quatro bocas de entrada/saída, segundo EN 13341. (material) | 1 | 263.06 | 263.060 |
| mt38dep114a | Ud | Acessórios de carga, aspiração e ventilação para depósito de combustível líquido de polietileno de alta densidade (PEAD/HDPE). (material) | 1 | 26.15 | 26.150 |
| mo004 | h | Oficial de 1ª instalador de aquecimento. (mão de obra) | 0.658 | 23.31 | 15.338 |
| mo103 | h | Ajudante de instalador de aquecimento. (mão de obra) | 0.658 | 22.09 | 14.535 |
| % | % | Custos directos complementares | 2 % | 319.083 | 6.382 |
|  |  | Custos directos |  |  | 325.465 |

## Recursos

**mt38dep099b** Ud Depósito homologado de combustível líquido
Dados técnicos: Custo energético 4111.246 MJ; Emissão de CO2 145.873 kg
Resíduos:
- embalagem: re150101 Embalagens de papel e cartão. (componente de resíduo); rendimento 0.086 kg; Código LER 15 01 01; Massa do elemento 1 kg; Volume 0.001333 m3
