# Minicentral térmica para a regulação de uma instalação de piso radiante e radiadores

- Propriedade do ficheiro: CYPE Ingenieros S.A.
- Formato: FIEBDC-3/2016
- Programa: Gerador de preços para construção civil. CYPE Ingenieros, S.A.
- Data: 04/07/2024
- Moeda: EUR
- Custos indirectos: 3 %
- IVA: 23 %

## I Instalações

### IC Aquecimento, arrefecimento, climatização e A.Q.S.

#### ICE Emissores a água para aquecimento e arrefecimento

**ICE105** Ud Minicentral térmica para a regulação de uma instalação de piso radiante e radiadores.
Mini central térmica para a regulação de uma instalação de piso radiante de 3 circuitos e 3 circuitos de radiadores, central electrónica de climatização com display LCD e teclado para programação e registo de parâmetros, composta de armário metálico com pés reguláveis, suportes e porta em cor branca com fechadura, válvula de 3 vias com servomotor analógico, bomba de circulação electrónica Magna 25-100, detentor micrométrico, válvula antirretorno, válvulas de corte, grupo de purga, termómetros, detentor de ajuste, colectores para circuitos de alta temperatura, com cabeças electrotérmicas, isolamento anti-condensação, termostato de segurança electrónico, cablagem eléctrica, separador de microborbulhas, central electrónica de climatização com display LCD e teclado para programação e registo de parâmetros, sonda ambiental de temperatura. Totalmente montada, ligada e testada.
Inclui: Ligação ao sistema de controlo de temperatura.
Critério de medição de projecto: Número de unidades previstas, segundo documentação gráfica de Projecto.
Critério de medição de obra: Medir-se-á o número de unidades realmente executadas segundo especificações de Projecto.

| Código | Un | Descrição | Rendimento | Preço | Importância |
|---|---|---|---|---|---|
| mt38rdz110oEe | Ud | Mini central térmica para a regulação de uma instalação de piso radiante de 3 circuitos e 3 circuitos de radiadores, central electrónica de climatização com display LCD e teclado para programação e registo de parâmetros, composta de armário metálico com pés reguláveis, suportes e porta em cor branca com fechadura, válvula de 3 vias com servomotor analógico, bomba de circulação electrónica Magna 25-100, detentor micrométrico, válvula antirretorno, válvulas de corte, grupo de purga, termómetros, detentor de ajuste, colectores para circuitos de alta temperatura, com cabeças electrotérmicas, isolamento anti-condensação, termostato de segurança electrónico, cablagem eléctrica, separador de microborbulhas, central electrónica de climatização com display LCD e teclado para programação e registo de parâmetros, sonda ambiental de temperatura. (material) | 1 | 4296.6 | 4296.600 |
| mo004 | h | Oficial de 1ª instalador de aquecimento. (mão de obra) | 0.762 | 23.31 | 17.762 |
| mo103 | h | Ajudante de instalador de aquecimento. (mão de obra) | 0.762 | 22.09 | 16.833 |
| % | % | Custos directos complementares | 2 % | 4331.195 | 86.624 |
|  |  | Custos directos |  |  | 4417.819 |

## Recursos

**mt38rdz110oEe** Ud Mini central térmica para a regulação de uma instalação de piso radiante de 3 circuitos e 3 circuitos de radiadores
Dados técnicos: Custo energético 1.157 MJ; Emissão de CO2 1.822 kg
Resíduos:
- embalagem: re150101 Embalagens de papel e cartão. (componente de resíduo); rendimento 2.143 kg; Código LER 15 01 01; Massa do elemento 1 kg; Volume 0.001333 m3
