# Regulação de um circuito de aquecimento por piso radiante

- Propriedade do ficheiro: CYPE Ingenieros S.A.
- Formato: FIEBDC-3/2016
- Programa: Gerador de preços para construção civil. CYPE Ingenieros, S.A.
- Data: 11/06/2024
- Moeda: EUR
- Custos indirectos: 3 %
- IVA: 23 %

## I Instalações

### IC Aquecimento, arrefecimento, climatização e A.Q.S.

#### ICE Emissores a água para aquecimento e arrefecimento

**ICE157** Ud Regulação de um circuito de aquecimento por piso radiante.
Válvula de regulação da temperatura ambiente com limitador da temperatura de retorno regulável entre 20°C e 40°C para um circuito de aquecimento, com roda de termostato para regulação da temperatura entre 7°C e 28°C, purgador de ar, ligações eurocone de 3/4", instalada em caixa de 145x190x57 mm, encastrável em parede, com tampa lacada em branco de 155x210 mm, e 2 curvatubos de plástico, com kit de 2 racores de cobre niquelado com saída roscada eurocone fêmea, 14 mm x 3/4", para ligação do circuito de piso radiante à válvula e kit de 2 racores de cobre niquelado com saída roscada eurocone macho, 14 mm x 3/4" para ligação do tubo ao circuito de alta temperatura. Totalmente montado, ligado e testado.
Inclui: Implantação da unidade. Colocação e fixação da unidade. Ligação da unidade à tubagem.
Critério de medição de projecto: Número de unidades previstas, segundo documentação gráfica de Projecto.
Critério de medição de obra: Medir-se-á o número de unidades realmente executadas segundo especificações de Projecto.

| Código | Un | Descrição | Rendimento | Preço | Importância |
|---|---|---|---|---|---|
| mt38sch150a | Ud | Válvula de regulação da temperatura ambiente com limitador da temperatura de retorno regulável entre 20°C e 40°C para um circuito de aquecimento, com roda de termostato para regulação da temperatura entre 7°C e 28°C, purgador de ar, ligações eurocone de 3/4", instalada em caixa de 145x190x57 mm, encastrável em parede, com tampa lacada em branco de 155x210 mm, e 2 curvatubos de plástico. (material) | 1 | 299.05 | 299.050 |
| mt38sch065bc | Ud | Kit de 2 racores de cobre niquelado com saída roscada eurocone fêmea, 14 mm x 3/4". (material) | 1 | 10.54 | 10.540 |
| mt38sch066a | Ud | Kit de 2 racores de cobre niquelado com saída roscada eurocone macho, 14 mm x 3/4". (material) | 1 | 15.86 | 15.860 |
| mo004 | h | Oficial de 1ª instalador de aquecimento. (mão de obra) | 0.218 | 23.31 | 5.082 |
| mo103 | h | Ajudante de instalador de aquecimento. (mão de obra) | 0.218 | 22.09 | 4.816 |
| % | % | Custos directos complementares | 2 % | 335.348 | 6.707 |
|  |  | Custos directos |  |  | 342.055 |
