# Fan-coil de tecto, sistema de quatro tubos, com distribuição por embocaduras tubulares

- Propriedade do ficheiro: CYPE Ingenieros S.A.
- Formato: FIEBDC-3/2016
- Programa: Gerador de preços para construção civil. CYPE Ingenieros, S.A.
- Data: 25/09/2024
- Moeda: EUR
- Custos indirectos: 3 %
- IVA: 23 %

## I Instalações

### IC Aquecimento, arrefecimento, climatização e A.Q.S.

#### ICF Unidades não autónomas de climatização

**ICF025** Ud Fan-coil de tecto, sistema de quatro tubos, com distribuição por embocaduras tubulares.
Fan-coil horizontal sem envolvente, com descarga por embocaduras tubulares, sistema de quatro tubos, potência frigorífica total nominal de 1,65 kW (temperatura húmida de entrada do ar: 19°C; temperatura de entrada da água: 7°C, salto térmico: 5°C), potência calorífica nominal de 1,75 kW (temperatura de entrada do ar: 20°C; temperatura de entrada da água: 70°C), de 3 velocidades, caudal de água nominal de 0,358 m³/h, caudal de ar nominal de 220 m³/h, pressão de ar nominal de 27 Pa e potência sonora nominal de 46 dBA, com válvula de três vias com bypass (4 vias), com accionador, para a bateria de frio, e válvula de três vias com bypass (4 vias), com accionador, para a bateria de calor. Inclusive elementos para suspensão ao tecto. Totalmente montado, ligado e colocado em funcionamento pela empresa instaladora para a verificação do seu correcto funcionamento.
Inclui: Implantação da unidade. Colocação e fixação da unidade. Ligação com as redes de abastecimento de água, eléctrica, de recolha de condensados, e de condutas. Colocação em funcionamento.
Critério de medição de projecto: Número de unidades previstas, segundo documentação gráfica de Projecto.
Critério de medição de obra: Medir-se-á o número de unidades realmente executadas segundo especificações de Projecto.

| Código | Un | Descrição | Rendimento | Preço | Importância |
|---|---|---|---|---|---|
| mt42ftc500egI | Ud | Fan-coil horizontal sem envolvente, com descarga por embocaduras tubulares, sistema de quatro tubos, potência frigorífica total nominal de 1,65 kW (temperatura húmida de entrada do ar: 19°C; temperatura de entrada da água: 7°C, salto térmico: 5°C), potência calorífica nominal de 1,75 kW (temperatura de entrada do ar: 20°C; temperatura de entrada da água: 70°C), de 3 velocidades, caudal de água nominal de 0,358 m³/h, caudal de ar nominal de 220 m³/h, pressão de ar nominal de 27 Pa e potência sonora nominal de 46 dBA. (material) | 1 | 518.15 | 518.150 |
| mt42vsi010dg | Ud | Válvula de três vias com bypass (4 vias), com accionador; inclusive ligações e montagem. (material) | 2 | 100 | 200.000 |
| mt37sve010b | Ud | Válvula de esfera de latão niquelado para enroscar de 1/2". (material) | 4 | 4.95 | 19.800 |
| mt42www090 | Ud | Kit de suportes para suspensão ao tecto, formado por quatro varões roscados de aço galvanizado, com as correspondentes buchas, porcas e anilhas. (material) | 1 | 22 | 22.000 |
| mo005 | h | Oficial de 1ª instalador de ar condicionado. (mão de obra) | 3.699 | 23.31 | 86.224 |
| mo104 | h | Ajudante de instalador de ar condicionado. (mão de obra) | 3.699 | 22.09 | 81.711 |
| % | % | Custos directos complementares | 2 % | 927.885 | 18.558 |
|  |  | Custos directos |  |  | 946.443 |

## Recursos

**mt42vsi010dg** Ud Válvula de três vias com bypass (4 vias), com accionador; inclusive ligações e montagem
Dados técnicos: Custo energético 51.869 MJ; Emissão de CO2 2.177 kg
Resíduos:
- embalagem: re150101 Embalagens de papel e cartão. (componente de resíduo); rendimento 0.072 kg; Código LER 15 01 01; Massa do elemento 1 kg; Volume 0.001333 m3

**mt37sve010b** Ud Válvula de esfera de latão niquelado para enroscar de 1/2"
Dados técnicos: Custo energético 509.569 MJ; Emissão de CO2 34.281 kg
Resíduos:
- embalagem: re150101 Embalagens de papel e cartão; rendimento 0.072 kg
