# Caldeira a gás, doméstica, de condensação, de pé, para aquecimento

- Propriedade do ficheiro: CYPE Ingenieros S.A.
- Formato: FIEBDC-3/2016
- Programa: Gerador de preços para construção civil. CYPE Ingenieros, S.A.
- Data: 11/06/2024
- Moeda: EUR
- Custos indirectos: 3 %
- IVA: 23 %

## I Instalações

### IC Aquecimento, arrefecimento, climatização e A.Q.S.

#### ICG Caldeiras a gás

**ICG225** Ud Caldeira a gás, doméstica, de condensação, de pé, para aquecimento.
Caldeira de pé, de condensação com recuperador de aço inoxidável, com corpo de fundição de alumínio/silício e queimador pressurizado modulante a gás, eficiência energética classe A, potência de aquecimento de 6,1 a 30 kW, dimensões 820x600x795 mm, quadro de regulação e cronotermostato modulante com sonda de temperatura exterior, caudal mássico de gás queimado 13,1 kg/s a carga total e 2,6 kg/s a carga parcial, com conteúdo de CO2 9,1% a carga total e 9,3% a carga parcial, pressão de impulsão disponível 100 Pa, temperatura de impulsão até 100°C, conteúdo de água 27,4 l, kit de ligação de caldeira a gás a colector ou grupo de bombagem, kit de segurança para caldeira a gás, kit de ligação de caldeira a gás a vaso de expansão, sem incluir a conduta para evacuação dos produtos da combustão. Totalmente montada, ligada e testada.
Inclui: Marcação. Disposição dos elementos. Montagem da caldeira e dos seus acessórios. Ligação com as redes de abastecimento de água, de gás, de saneamento e eléctrica, e com a conduta de evacuação dos produtos de combustão. Colocação em funcionamento.
Critério de medição de projecto: Número de unidades previstas, segundo documentação gráfica de Projecto.
Critério de medição de obra: Medir-se-á o número de unidades realmente executadas segundo especificações de Projecto.

| Código | Un | Descrição | Rendimento | Preço | Importância |
|---|---|---|---|---|---|
| mt38cpj120e | Ud | Caldeira de pé, de condensação com recuperador de aço inoxidável, com corpo de fundição de alumínio/silício e queimador pressurizado modulante a gás, eficiência energética classe A, potência de aquecimento de 6,1 a 30 kW, dimensões 820x600x795 mm, quadro de regulação e cronotermostato modulante com sonda de temperatura exterior, caudal mássico de gás queimado 13,1 kg/s a carga total e 2,6 kg/s a carga parcial, com conteúdo de CO2 9,1% a carga total e 9,3% a carga parcial, pressão de impulsão disponível 100 Pa, temperatura de impulsão até 100°C, conteúdo de água 27,4 l. (material) | 1 | 4338.75 | 4338.750 |
| mt38cqj521a | Ud | Kit de segurança para caldeira a gás, composto por manómetro, válvula de segurança e purgador de ar. (material) | 1 | 174.53 | 174.530 |
| mt38cqj531a | Ud | Kit de ligação de caldeira a gás a vaso de expansão, com válvula de enchimento e vazamento. (material) | 1 | 111.15 | 111.150 |
| mt38www010 | Ud | Material auxiliar para instalações de aquecimento. (material) | 1 | 1.68 | 1.680 |
| mo004 | h | Oficial de 1ª instalador de aquecimento. (mão de obra) | 2.81 | 23.31 | 65.501 |
| mo103 | h | Ajudante de instalador de aquecimento. (mão de obra) | 2.81 | 22.09 | 62.073 |
| % | % | Custos directos complementares | 2 % | 4753.684 | 95.074 |
|  |  | Custos directos |  |  | 4848.758 |

## Recursos

**mt38cpj120e** Ud Caldeira de pé, de condensação com recuperador de aço inoxidável
Dados técnicos: Custo energético 7555.499 MJ; Emissão de CO2 587.459 kg
Resíduos:
- embalagem: re150101 Embalagens de papel e cartão. (componente de resíduo); rendimento 2.545 kg; Código LER 15 01 01; Massa do elemento 1 kg; Volume 0.001333 m3
- embalagem: re170201 Madeira. (componente de resíduo); rendimento 0.652 kg; Código LER 17 02 01; Massa do elemento 1 kg; Volume 0.000909 m3
