# Peça para calha protectora para a linha frigorífica, a cablagem eléctrica de alimentação e a rede de evacuação de condensados

- Propriedade do ficheiro: CYPE Ingenieros S.A.
- Formato: FIEBDC-3/2016
- Programa: Gerador de preços para construção civil. CYPE Ingenieros, S.A.
- Data: 11/06/2024
- Moeda: EUR
- Custos indirectos: 3 %
- IVA: 23 %

## I Instalações

### IC Aquecimento, arrefecimento, climatização e A.Q.S.

#### ICN Unidades autónomas de climatização

**ICN007** Ud Peça para calha protectora para a linha frigorífica, a cablagem eléctrica de alimentação e a rede de evacuação de condensados.
Ângulo de PVC, cor branca RAL 9010, de 40x60 mm.
Critérios considerados na determinação do preço da unidade de obra: O preço não inclui a linha frigorífica, a cablagem eléctrica de alimentação nem a rede de evacuação de condensados.
Inclui: Marcação. Colocação.
Critério de medição de projecto: Número de unidades previstas, segundo documentação gráfica de Projecto.
Critério de medição de obra: Medir-se-á o número de unidades realmente executadas segundo especificações de Projecto.

| Código | Un | Descrição | Rendimento | Preço | Importância |
|---|---|---|---|---|---|
| mt35une103bf | Ud | Ângulo de PVC, cor branca RAL 9010, de 40x60 mm, para colocar à pressão. (material) | 1 | 8.52 | 8.520 |
| mo003 | h | Oficial de 1ª electricista. (mão de obra) | 0.059 | 23.31 | 1.375 |
| mo102 | h | Ajudante de electricista. (mão de obra) | 0.059 | 22.09 | 1.303 |
| % | % | Custos directos complementares | 2 % | 11.198 | 0.224 |
|  |  | Custos directos |  |  | 11.422 |
