# Equipamento de ar condicionado com unidades interiores de cassete, sistema ar-ar multi-split

- Propriedade do ficheiro: CYPE Ingenieros S.A.
- Formato: FIEBDC-3/2016
- Programa: Gerador de preços para construção civil. CYPE Ingenieros, S.A.
- Data: 25/09/2024
- Moeda: EUR
- Custos indirectos: 3 %
- IVA: 23 %

## I Instalações

### IC Aquecimento, arrefecimento, climatização e A.Q.S.

#### ICN Unidades autónomas de climatização

**ICN031** Ud Equipamento de ar condicionado com unidades interiores de cassete, sistema ar-ar multi-split.
Equipamento de ar condicionado, sistema ar-ar split 2x1, para gás R-32, bomba de calor, alimentação monofásica (230V/50Hz), potência frigorífica nominal 7,1 kW (temperatura de bolbo seco de ar interior 27°C, temperatura de bolbo húmido de ar interior 19°C, temperatura de bolbo seco do ar exterior 35°C, temperatura de bolbo húmido do ar exterior 24°C), potência frigorífica mínima/máxima 1,9/8 kW, consumo eléctrico nominal em arrefecimento 2,21 kW, SEER 5,6 (classe energética A+), potência calorífica nominal 8 kW (temperatura de bolbo seco de ar interior 20°C, temperatura de bolbo seco do ar exterior 7°C, temperatura de bolbo húmido do ar exterior 6°C), potência calorífica mínima/máxima 1,3/10,6 kW, consumo eléctrico nominal em aquecimento 2,16 kW, SCOP 3,86 (classe energética A), formado por duas unidades interiores de cassete, caudal de ar a velocidade alta/baixa 660/468 m³/h, pressão sonora a velocidade alta/média/baixa 41/36/32 dBA, dimensões 256x575x575 mm, peso 15 kg, com função de compensação da estratificação, bomba de drenagem e painel decorativo, de dimensões 12x620x620 mm e peso do painel 2,5 kg, uma unidade exterior, com compressor tipo Twin Rotary, com tecnologia Inverter, caudal de ar 3000 m³/h, pressão sonora em arrefecimento 48 dBA, pressão sonora em aquecimento 49 dBA, potência sonora em arrefecimento 64 dBA, potência sonora em aquecimento 65 dBA, dimensões 890x900x320 mm, peso 66 kg, diâmetro de ligação da tubagem de gás 3/8", diâmetro de ligação da tubagem do líquido 1/4", comprimento máximo de tubagem 50 m, diferença máxima de altura entre a unidade exterior e a unidade interior 30 m e um kit repartidor. Inclusive elementos anti-vibratórios e suportes de parede para apoio da unidade exterior e elementos para suspensão ao tecto para as unidades interiores.
Critérios considerados na determinação do preço da unidade de obra: O preço não inclui a canalização nem a cablagem eléctrica de alimentação.
Inclui: Implantação das unidades. Colocação e fixação da unidade interior. Colocação e fixação da unidade exterior. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42tsb800a | Ud | Equipamento de ar condicionado, sistema ar-ar split 2x1, para gás R-32, bomba de calor, alimentação monofásica (230V/50Hz), potência frigorífica nominal 7,1 kW (temperatura de bolbo seco de ar interior 27°C, temperatura de bolbo húmido de ar interior 19°C, temperatura de bolbo seco do ar exterior 35°C, temperatura de bolbo húmido do ar exterior 24°C), potência frigorífica mínima/máxima 1,9/8 kW, consumo eléctrico nominal em arrefecimento 2,21 kW, SEER 5,6 (classe energética A+), potência calorífica nominal 8 kW (temperatura de bolbo seco de ar interior 20°C, temperatura de bolbo seco do ar exterior 7°C, temperatura de bolbo húmido do ar exterior 6°C), potência calorífica mínima/máxima 1,3/10,6 kW, consumo eléctrico nominal em aquecimento 2,16 kW, SCOP 3,86 (classe energética A), formado por duas unidades interiores de cassete, caudal de ar a velocidade alta/baixa 660/468 m³/h, pressão sonora a velocidade alta/média/baixa 41/36/32 dBA, dimensões 256x575x575 mm, peso 15 kg, com função de compensação da estratificação, bomba de drenagem e painel decorativo, de dimensões 12x620x620 mm e peso do painel 2,5 kg, uma unidade exterior, com compressor tipo Twin Rotary, com tecnologia Inverter, caudal de ar 3000 m³/h, pressão sonora em arrefecimento 48 dBA, pressão sonora em aquecimento 49 dBA, potência sonora em arrefecimento 64 dBA, potência sonora em aquecimento 65 dBA, dimensões 890x900x320 mm, peso 66 kg, diâmetro de ligação da tubagem de gás 3/8", diâmetro de ligação da tubagem do líquido 1/4", comprimento máximo de tubagem 50 m, diferença máxima de altura entre a unidade exterior e a unidade interior 30 m e um kit repartidor. (material) | 1 | 3710 | 3710.000 |
| mt42www085 | Ud | Kit de suportes de parede, formado por conjunto de esquadras de 50x45 cm e quatro amortecedores de borracha, com as correspondentes buchas, parafusos, porcas e anilhas. (material) | 1 | 18.9 | 18.900 |
| mt42www090 | Ud | Kit de suportes para suspensão ao tecto, formado por quatro varões roscados de aço galvanizado, com as correspondentes buchas, porcas e anilhas. (material) | 2 | 22 | 44.000 |
| mt42tsb900 | m | Cabo bipolar, de 0,5 mm² de secção (material) | 3 | 0.8 | 2.400 |
| mt35tpt010ke | m | Tubo rígido de PVC VD-F de 16 mm de diâmetro exterior e 1,3 mm de espessura. Resistência à compressão 1250 N, resistência ao impacto 6 joules, temperatura de trabalho -25°C até 90°C, classificação 4442, segundo NP EN 61386-1 e NP EN 61386-21, com o preço incrementado em 20% relativamente a acessórios e peças especiais. (material) | 3 | 1.78 | 5.340 |
| mo005 | h | Oficial de 1ª instalador de ar condicionado. (mão de obra) | 3.22 | 23.31 | 75.058 |
| mo104 | h | Ajudante de instalador de ar condicionado. (mão de obra) | 3.22 | 22.09 | 71.130 |
| % | % | Custos directos complementares | 2 % | 3926.828 | 78.537 |
|  |  | Custos directos |  |  | 4005.365 |

Resíduos:
- colocação: mt42tsb900 Cabo bipolar, de 0,5 mm² de secção; factor de resíduo 0.0165111
- colocação: mt35tpt010ke; factor de resíduo 0.0275

## Recursos

**mt42tsb900** m Cabo bipolar, de 0,5 mm² de secção
Dados técnicos: Custo energético 1.694 MJ; Emissão de CO2 0.087 kg; Código LER 17 04 11; Massa do elemento 0.045 kg; Volume 0.00003 m3
Resíduos:
- embalagem: re150101 Embalagens de papel e cartão. (componente de resíduo); rendimento 0.065 kg; Código LER 15 01 01; Massa do elemento 1 kg; Volume 0.001333 m3

**mt35tpt010ke** m Tubo rígido de PVC VD-F de 16 mm de diâmetro exterior e 1,3 mm de espessura. Resistência à compressão 1250 N
Dados técnicos: Custo energético 7.750 MJ; Emissão de CO2 0.385 kg; Código LER 17 02 03; Massa do elemento 0.08 kg; Volume 0.000133 m3
