# Extractor eólico híbrido

- Propriedade do ficheiro: CYPE Ingenieros S.A.
- Formato: FIEBDC-3/2016
- Programa: Gerador de preços para construção civil. CYPE Ingenieros, S.A.
- Data: 11/06/2024
- Moeda: EUR
- Custos indirectos: 3 %
- IVA: 23 %

## I Instalações

### IC Aquecimento, arrefecimento, climatização e A.Q.S.

#### ICR Sistemas de condução de ar

**ICR009** Ud Extractor eólico híbrido.
Extractor eólico híbrido, de alumínio (Dureza H-24) resistente à corrosão, de 250 mm de diâmetro nominal de entrada, de 1000 m³/h de caudal de ar, 440 mm de diâmetro e 420 mm de altura, resistência ao vento até 120 km/h, composto por chapéu giratório de alumínio, motor de tipo EC de baixo consumo de accionamento automático, de 50 W de potência, para alimentação a 230 V e 50/60 Hz de frequência, grau de protecção IP54, estrutura de aço galvanizado, rolamentos de aço inoxidável e mola amortecedora de aço inoxidável, com sistema de fixação de componentes com rebites de alumínio. Inclusive elementos de fixação.
Inclui: Marcação. Montagem. Colocação e fixação. Ligação e verificação do seu correcto funcionamento.
Critério de medição de projecto: Número de unidades previstas, segundo documentação gráfica de Projecto.
Critério de medição de obra: Medir-se-á o número de unidades realmente executadas segundo especificações de Projecto.

| Código | Un | Descrição | Rendimento | Preço | Importância |
|---|---|---|---|---|---|
| mt42ecc110aa | Ud | Extractor eólico híbrido, de alumínio (Dureza H-24) resistente à corrosão, de 250 mm de diâmetro nominal de entrada, de 1000 m³/h de caudal de ar, 440 mm de diâmetro e 420 mm de altura, resistência ao vento até 120 km/h, composto por chapéu giratório de alumínio, motor de tipo EC de baixo consumo de accionamento automático, de 50 W de potência, para alimentação a 230 V e 50/60 Hz de frequência, grau de protecção IP54, estrutura de aço galvanizado, rolamentos de aço inoxidável e mola amortecedora de aço inoxidável, com sistema de fixação de componentes com rebites de alumínio, com elementos de fixação. (material) | 1 | 533.5 | 533.500 |
| mo011 | h | Oficial de 1ª montador. (mão de obra) | 0.178 | 23.31 | 4.149 |
| mo080 | h | Ajudante de montador. (mão de obra) | 0.089 | 22.13 | 1.970 |
| % | % | Custos directos complementares | 2 % | 539.619 | 10.792 |
|  |  | Custos directos |  |  | 550.411 |
