# Difusor

- Propriedade do ficheiro: CYPE Ingenieros S.A.
- Formato: FIEBDC-3/2016
- Programa: Gerador de preços para construção civil. CYPE Ingenieros, S.A.
- Data: 11/06/2024
- Moeda: EUR
- Custos indirectos: 3 %
- IVA: 23 %

## I Instalações

### IC Aquecimento, arrefecimento, climatização e A.Q.S.

#### ICR Sistemas de condução de ar

**ICR040** Ud Difusor.
Difusor rotacional de deflectores fixos com placa frontal circular, com plenum de ligação horizontal de chapa de aço galvanizado, pintado em cor RAL 9010, para instalar em alturas até 4 m. Inclusive acessórios de montagem e elementos de fixação.
Inclui: Marcação. Montagem do plenum através de suportes de suspensão. Fixação do difusor ao plenum.
Critério de medição de projecto: Número de unidades previstas, segundo documentação gráfica de Projecto.
Critério de medição de obra: Medir-se-á o número de unidades realmente executadas segundo especificações de Projecto.

| Código | Un | Descrição | Rendimento | Preço | Importância |
|---|---|---|---|---|---|
| mt42trx280asc | Ud | Difusor rotacional de deflectores fixos com placa frontal circular, com plenum de ligação horizontal de chapa de aço galvanizado, pintado em cor RAL 9010. (material) | 1 | 223.96 | 223.960 |
| mo005 | h | Oficial de 1ª instalador de ar condicionado. (mão de obra) | 0.237 | 23.31 | 5.524 |
| mo104 | h | Ajudante de instalador de ar condicionado. (mão de obra) | 0.237 | 22.09 | 5.235 |
| % | % | Custos directos complementares | 2 % | 234.719 | 4.694 |
|  |  | Custos directos |  |  | 239.413 |

## Recursos

**mt42trx280asc** Ud Difusor rotacional de deflectores fixos com placa frontal circular
Dados técnicos: Custo energético 229.544 MJ; Emissão de CO2 16.965 kg
Resíduos:
- embalagem: re150101 Embalagens de papel e cartão. (componente de resíduo); rendimento 0.086 kg; Código LER 15 01 01; Massa do elemento 1 kg; Volume 0.001333 m3
