# Vaso de expansão para circuito de aquecimento

- Propriedade do ficheiro: CYPE Ingenieros S.A.
- Formato: FIEBDC-3/2016
- Programa: Gerador de preços para construção civil. CYPE Ingenieros, S.A.
- Data: 11/06/2024
- Moeda: EUR
- Custos indirectos: 3 %
- IVA: 23 %

## I Instalações

### IC Aquecimento, arrefecimento, climatização e A.Q.S.

#### ICS Sistemas de condução de água

**ICS040** Ud Vaso de expansão para circuito de aquecimento.
Vaso de expansão, capacidade 5 l, de 190 mm de altura e 270 mm de diâmetro, com rosca de 3/4" de diâmetro e 10 bar de pressão. Inclusive manómetro e elementos de montagem e ligação necessários para o seu correcto funcionamento.
Inclui: Marcação. Colocação. Ligação à rede de distribuição. Verificação do seu correcto funcionamento.
Critério de medição de projecto: Número de unidades previstas, segundo documentação gráfica de Projecto.
Critério de medição de obra: Medir-se-á o número de unidades realmente executadas segundo especificações de Projecto.

| Código | Un | Descrição | Rendimento | Preço | Importância |
|---|---|---|---|---|---|
| mt38vex010a | Ud | Vaso de expansão, capacidade 5 l, de 190 mm de altura e 270 mm de diâmetro, com rosca de 3/4" de diâmetro e 10 bar de pressão. (material) | 1 | 14.55 | 14.550 |
| mt38vex015 | Ud | Ligação para vasos de expansão, formada por suportes e tubos de ligação. (material) | 1 | 61.75 | 61.750 |
| mt42www040 | Ud | Manómetro com banho de glicerina e diâmetro de esfera de 100 mm, com tomada vertical, para montagem roscado de 1/2", escala de pressão de 0 a 5 bar. (material) | 1 | 43.29 | 43.290 |
| mo004 | h | Oficial de 1ª instalador de aquecimento. (mão de obra) | 0.703 | 23.31 | 16.387 |
| mo103 | h | Ajudante de instalador de aquecimento. (mão de obra) | 0.703 | 22.09 | 15.529 |
| % | % | Custos directos complementares | 2 % | 151.506 | 3.030 |
|  |  | Custos directos |  |  | 154.536 |

## Recursos

**mt38vex010a** Ud Vaso de expansão
Dados técnicos: Custo energético 28.314 MJ; Emissão de CO2 2.672 kg
Resíduos:
- embalagem: re150101 Embalagens de papel e cartão. (componente de resíduo); rendimento 1.463 kg; Código LER 15 01 01; Massa do elemento 1 kg; Volume 0.001333 m3
