# Depósito com permutador de combinação, para produção de A.Q.S. e aquecimento

- Propriedade do ficheiro: CYPE Ingenieros S.A.
- Formato: FIEBDC-3/2016
- Programa: Gerador de preços para construção civil. CYPE Ingenieros, S.A.
- Data: 11/06/2024
- Moeda: EUR
- Custos indirectos: 3 %
- IVA: 23 %

## I Instalações

### IC Aquecimento, arrefecimento, climatização e A.Q.S.

#### ICS Sistemas de condução de água

**ICS052** Ud Depósito com permutador de combinação, para produção de A.Q.S. e aquecimento.
Depósito, com permutador, combinado, para produção de A.Q.S. e água para aquecimento, de 1350 l de capacidade, altura 2150 mm, diâmetro 1000 mm, com permutador de serpentina para A.Q.S. de aço inoxidável, tanque para aquecimento com serpentina, isolamento térmico de 100 mm de espessura de espuma branda de poliuretano livre de CFC com envolvente de poliestireno. Inclusive válvulas de corte, elementos de montagem e acessórios necessários para o seu correcto funcionamento.
Inclui: Marcação. Colocação. Ligação. Verificação do seu correcto funcionamento.
Critério de medição de projecto: Número de unidades previstas, segundo documentação gráfica de Projecto.
Critério de medição de obra: Medir-se-á o número de unidades realmente executadas segundo especificações de Projecto.

| Código | Un | Descrição | Rendimento | Preço | Importância |
|---|---|---|---|---|---|
| mt38csg400j | Ud | Depósito, com permutador, combinado, para produção de A.Q.S. e água para aquecimento, de 1350 l de capacidade, altura 2150 mm, diâmetro 1000 mm, com permutador de serpentina para A.Q.S. de aço inoxidável, tanque para aquecimento com serpentina, isolamento térmico de 100 mm de espessura de espuma branda de poliuretano livre de CFC com envolvente de poliestireno. (material) | 1 | 3650 | 3650.000 |
| mt37sve010d | Ud | Válvula de esfera de latão niquelado para enroscar de 1". (material) | 6 | 12.15 | 72.900 |
| mt38www011 | Ud | Material auxiliar para instalações de A.Q.S. (material) | 1 | 1.45 | 1.450 |
| mo004 | h | Oficial de 1ª instalador de aquecimento. (mão de obra) | 1.622 | 23.31 | 37.809 |
| mo103 | h | Ajudante de instalador de aquecimento. (mão de obra) | 1.622 | 22.09 | 35.830 |
| % | % | Custos directos complementares | 2 % | 3797.989 | 75.960 |
|  |  | Custos directos |  |  | 3873.949 |

## Recursos

**mt38csg400j** Ud Depósito, com permutador
Dados técnicos: Custo energético 105419.230 MJ; Emissão de CO2 9492.582 kg
Resíduos:
- embalagem: re150101 Embalagens de papel e cartão. (componente de resíduo); rendimento 2.465 kg; Código LER 15 01 01; Massa do elemento 1 kg; Volume 0.001333 m3
- embalagem: re170201 Madeira. (componente de resíduo); rendimento 0.642 kg; Código LER 17 02 01; Massa do elemento 1 kg; Volume 0.000909 m3

**mt37sve010d** Ud Válvula de esfera de latão niquelado para enroscar de 1"
Dados técnicos: Custo energético 843.399 MJ; Emissão de CO2 56.701 kg
Resíduos:
- embalagem: re150101 Embalagens de papel e cartão; rendimento 0.072 kg
