# Contador calorífico

- Propriedade do ficheiro: CYPE Ingenieros S.A.
- Formato: FIEBDC-3/2016
- Programa: Gerador de preços para construção civil. CYPE Ingenieros, S.A.
- Data: 11/06/2024
- Moeda: EUR
- Custos indirectos: 3 %
- IVA: 23 %

## I Instalações

### IC Aquecimento, arrefecimento, climatização e A.Q.S.

#### ICS Sistemas de condução de água

**ICS085** Ud Contador calorífico.
Contador de energia para aquecimento, de jacto simples, diâmetro nominal 3/4", para caudal nominal 2,5 m³/h, com saída via rádio, formado por um contador volumétrico, um módulo electrónico para leitura de dados, extraível, para medição de temperaturas do contador de energia e configuração da quantidade de pulsos com bateria interna de 3 V e duas sondas de temperatura, uma para a ida e outra para o retorno, com T porta-sonda de temperatura, de 3/4" de diâmetro.
Inclui: Marcação. Colocação. Ligação. Verificação do seu correcto funcionamento.
Critério de medição de projecto: Número de unidades previstas, segundo documentação gráfica de Projecto.
Critério de medição de obra: Medir-se-á o número de unidades realmente executadas segundo especificações de Projecto.

| Código | Un | Descrição | Rendimento | Preço | Importância |
|---|---|---|---|---|---|
| mt38alb730fi | Ud | Contador de energia para aquecimento, de jacto simples, diâmetro nominal 3/4", para caudal nominal 2,5 m³/h, com saída via rádio, formado por um contador volumétrico, um módulo electrónico para leitura de dados, extraível, para medição de temperaturas do contador de energia e configuração da quantidade de pulsos com bateria interna de 3 V e duas sondas de temperatura, uma para a ida e outra para o retorno. (material) | 1 | 291.44 | 291.440 |
| mt38alb732b | Ud | Jogo de racores, de 3/4" de diâmetro, para contador de energia. (material) | 1 | 5.39 | 5.390 |
| mt38alb731b | Ud | T porta-sonda de temperatura, de 3/4" de diâmetro, para contador de energia. (material) | 2 | 10.02 | 20.040 |
| mt38www012 | Ud | Material auxiliar para instalações de aquecimento e A.Q.S. (material) | 0.05 | 2.1 | 0.105 |
| mo004 | h | Oficial de 1ª instalador de aquecimento. (mão de obra) | 0.432 | 23.31 | 10.070 |
| % | % | Custos directos complementares | 2 % | 327.045 | 6.541 |
|  |  | Custos directos |  |  | 333.586 |

## Recursos

**mt38alb730fi** Ud Contador de energia para aquecimento
Dados técnicos: Custo energético 0.046 MJ; Emissão de CO2 0.073 kg
Resíduos:
- embalagem: re150101 Embalagens de papel e cartão. (componente de resíduo); rendimento 0.086 kg; Código LER 15 01 01; Massa do elemento 1 kg; Volume 0.001333 m3

**mt38alb732b** Ud Jogo de racores, de 3/4" de diâmetro, para contador de energia
Dados técnicos: Custo energético 0.039 MJ; Emissão de CO2 0.061 kg
Resíduos:
- embalagem: re150101 Embalagens de papel e cartão; rendimento 0.072 kg

**mt38alb731b** Ud T porta-sonda de temperatura, de 3/4" de diâmetro, para contador de energia
Dados técnicos: Custo energético 0.039 MJ; Emissão de CO2 0.061 kg
Resíduos:
- embalagem: re150101 Embalagens de papel e cartão; rendimento 0.072 kg
