# Regulador de caudal

- Propriedade do ficheiro: CYPE Ingenieros S.A.
- Formato: FIEBDC-3/2016
- Programa: Gerador de preços para construção civil. CYPE Ingenieros, S.A.
- Data: 04/07/2024
- Moeda: EUR
- Custos indirectos: 3 %
- IVA: 23 %

## I Instalações

### IC Aquecimento, arrefecimento, climatização e A.Q.S.

#### ICS Sistemas de condução de água

**ICS095** Ud Regulador de caudal.
Medidor de caudal com válvula de regulação e fecho, com leitura directa através do bypass, corpo de ferro fundido com válvula de latão, de DN 65 mm, campo de regulação de 60 a 325 l/min, modelo, para uma pressão máxima de trabalho de 10 bar e uma temperatura máxima de 100°C. Inclusive elementos de montagem e acessórios necessários para o seu correcto funcionamento.
Inclui: Marcação. Colocação. Ligação. Verificação do seu correcto funcionamento.
Critério de medição de projecto: Número de unidades previstas, segundo documentação gráfica de Projecto.
Critério de medição de obra: Medir-se-á o número de unidades realmente executadas segundo especificações de Projecto.

| Código | Un | Descrição | Rendimento | Preço | Importância |
|---|---|---|---|---|---|
| mt38pol603a | Ud | Medidor de caudal com válvula de regulação e fecho, com leitura directa através do bypass, corpo de ferro fundido com válvula de latão, de DN 65 mm, campo de regulação de 60 a 325 l/min, modelo, para uma pressão máxima de trabalho de 10 bar e uma temperatura máxima de 100°C. (material) | 1 | 1072.5 | 1072.500 |
| mt38www012 | Ud | Material auxiliar para instalações de aquecimento e A.Q.S. (material) | 0.05 | 2.1 | 0.105 |
| mo004 | h | Oficial de 1ª instalador de aquecimento. (mão de obra) | 0.432 | 23.31 | 10.070 |
| % | % | Custos directos complementares | 2 % | 1082.675 | 21.654 |
|  |  | Custos directos |  |  | 1104.329 |

## Recursos

**mt38pol603a** Ud Medidor de caudal com válvula de regulação e fecho
Dados técnicos: Custo energético 0.046 MJ; Emissão de CO2 0.073 kg
Resíduos:
- embalagem: re150101 Embalagens de papel e cartão. (componente de resíduo); rendimento 0.086 kg; Código LER 15 01 01; Massa do elemento 1 kg; Volume 0.001333 m3
