# Separador hidráulico

- Propriedade do ficheiro: CYPE Ingenieros S.A.
- Formato: FIEBDC-3/2016
- Programa: Gerador de preços para construção civil. CYPE Ingenieros, S.A.
- Data: 11/06/2024
- Moeda: EUR
- Custos indirectos: 3 %
- IVA: 23 %

## I Instalações

### IC Aquecimento, arrefecimento, climatização e A.Q.S.

#### ICS Sistemas de condução de água

**ICS120** Ud Separador hidráulico.
Separador hidráulico para ser instalado em instalações de aquecimento ou arrefecimento onde haja instalada uma bomba de circulação principal e duas ou mais bombas de circulação secundárias, diâmetro nominal 1 1/4", para um caudal máximo recomendado de 3,5 m³/h, composto de um corpo central com quatro ligações laterais para a ligação ao circuito primário e ao circuito secundário, purgador de ar e carcaça de polipropileno expandido para isolamento térmico, com suporte para fixação mural.
Inclui: Marcação. Colocação. Ligação e verificação do seu correcto funcionamento.
Critério de medição de projecto: Número de unidades previstas, segundo documentação gráfica de Projecto.
Critério de medição de obra: Medir-se-á o número de unidades realmente executadas segundo especificações de Projecto.

| Código | Un | Descrição | Rendimento | Preço | Importância |
|---|---|---|---|---|---|
| mt38alb670b | Ud | Separador hidráulico para ser instalado em instalações de aquecimento ou arrefecimento onde haja instalada uma bomba de circulação principal e duas ou mais bombas de circulação secundárias, diâmetro nominal 1 1/4", para um caudal máximo recomendado de 3,5 m³/h, composto de um corpo central com quatro ligações laterais para a ligação ao circuito primário e ao circuito secundário, purgador de ar e carcaça de polipropileno expandido para isolamento térmico. (material) | 1 | 532.99 | 532.990 |
| mt38alb671b | Ud | Suporte para fixação mural, para separador hidráulico de 1 1/4" de diâmetro nominal, com parafusos. (material) | 1 | 14.51 | 14.510 |
| mo011 | h | Oficial de 1ª montador. (mão de obra) | 0.216 | 23.31 | 5.035 |
| mo080 | h | Ajudante de montador. (mão de obra) | 0.216 | 22.13 | 4.780 |
| % | % | Custos directos complementares | 2 % | 557.315 | 11.146 |
|  |  | Custos directos |  |  | 568.461 |

## Recursos

**mt38alb670b** Ud Separador hidráulico para ser instalado em instalações de aquecimento ou arrefecimento onde haja instalada uma bomba de
Dados técnicos: Custo energético 0.046 MJ; Emissão de CO2 0.073 kg
Resíduos:
- embalagem: re150101 Embalagens de papel e cartão. (componente de resíduo); rendimento 0.086 kg; Código LER 15 01 01; Massa do elemento 1 kg; Volume 0.001333 m3

**mt38alb671b** Ud Suporte para fixação mural, para separador hidráulico de 1 1/4" de diâmetro nominal, com parafusos
Dados técnicos: Custo energético 0.039 MJ; Emissão de CO2 0.061 kg
Resíduos:
- embalagem: re150101 Embalagens de papel e cartão; rendimento 0.072 kg
