# Equipamento água-água, bomba de calor, para produção de A.Q.S., aquecimento e arrefecimento passivo

- Propriedade do ficheiro: CYPE Ingenieros S.A.
- Formato: FIEBDC-3/2016
- Programa: Gerador de preços para construção civil. CYPE Ingenieros, S.A.
- Data: 11/06/2024
- Moeda: EUR
- Custos indirectos: 3 %
- IVA: 23 %

## I Instalações

### IC Aquecimento, arrefecimento, climatização e A.Q.S.

#### ICV Unidades centrais para aquecimento, arrefecimento, climatização e A.Q.S.

**ICV156** Ud Equipamento água-água, bomba de calor, para produção de A.Q.S., aquecimento e arrefecimento passivo.
Equipamento água-água, bomba de calor, para produção de A.Q.S., aquecimento e arrefecimento passivo, formado por bomba de calor, água-água, para gás R-407C, classe de eficiência energética A++, com temperatura de saída da água menor de 54°C, classe de eficiência energética A++, com temperatura de saída da água maior de 54°C, potência calorífica 20,8 kW, COP 5,5, potência sonora 43 dBA, pressão sonora 41 dBA, dimensões 740x600x650 mm, peso 174 kg, alimentação trifásica (400V/50Hz), com permutador de placas externo, suporte de parede com kit de fixação para o permutador de placas, contador de energia, resistência eléctrica de apoio configurável a 2 kW, a 4 kW e a 6 kW, bombas de circulação de alta eficiência no circuito primário e no circuito de aquecimento, válvula de 3 vias, para produção de A.Q.S., grupos de segurança no circuito primário, no circuito de aquecimento e no circuito para produção de A.Q.S., e contacto SG-ready para integração num sistema de gestão energética inteligente, módulo de arrefecimento passivo e depósito com permutador de A.Q.S. de aço inoxidável AISI 316, de 200 litros de capacidade, classe de eficiência energética B. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42wol016e | Ud | Bomba de calor, água-água, para gás R-407C, classe de eficiência energética A++, com temperatura de saída da água menor de 54°C, classe de eficiência energética A++, com temperatura de saída da água maior de 54°C, potência calorífica 20,8 kW, COP 5,5, potência sonora 43 dBA, pressão sonora 41 dBA, dimensões 740x600x650 mm, peso 174 kg, alimentação trifásica (400V/50Hz), com permutador de placas externo, suporte de parede com kit de fixação para o permutador de placas, contador de energia, resistência eléctrica de apoio configurável a 2 kW, a 4 kW e a 6 kW, bombas de circulação de alta eficiência no circuito primário e no circuito de aquecimento, válvula de 3 vias, para produção de A.Q.S., grupos de segurança no circuito primário, no circuito de aquecimento e no circuito para produção de A.Q.S., e contacto SG-ready para integração num sistema de gestão energética inteligente. (material) | 1 | 14851.2 | 14851.200 |
| mt42wol554b | Ud | Módulo para arrefecimento passivo, modelo BKM "WOLF", formado por permutador de placas, válvula de 3 vias, suporte de parede, revestimento de ABS, sensor de humidade, unidade de controlo BM com suporte de parede e módulo de ampliação MM-2. (material) | 1 | 4011 | 4011.000 |
| mt42eco100aa | Ud | Depósito com permutador de A.Q.S. de aço inoxidável AISI 316, de 200 litros de capacidade, classe de eficiência energética B, de 520 mm de diâmetro exterior, 1505 mm de altura total, 8 bar de pressão de trabalho, com serpentina espiral corrugada flexível de 2,3 m² de superfície de permutação, isolamento térmico de espuma rígida de poliuretano injectado livre de HCFC e acabamento exterior com forro de PVC semi-rígido. (material) | 1 | 1394.25 | 1394.250 |
| mt37www060f | Ud | Filtro de retenção de resíduos de latão, com peneiro de aço inoxidável com perfurações de 0,5 mm de diâmetro, com rosca de 1 1/4", para uma pressão máxima de funcionamento de 16 bar e uma temperatura máxima de 110°C. (material) | 1 | 18.67 | 18.670 |
| mt37www050e | Ud | União anti-vibração, de borracha, com rosca de 1 1/4", para uma pressão máxima de funcionamento de 10 bar. (material) | 4 | 37.17 | 148.680 |
| mt42www050 | Ud | Termómetro bimetálico, diâmetro de esfera de 100 mm, com tomada vertical, com bainha de 1/2", escala de temperatura de 0 a 120°C. (material) | 1 | 54.7 | 54.700 |
| mt37sve010d | Ud | Válvula de esfera de latão niquelado para enroscar de 1". (material) | 4 | 12.15 | 48.600 |
| mt37sve010e | Ud | Válvula de esfera de latão niquelado para enroscar de 1 1/4". (material) | 4 | 16.78 | 67.120 |
| mo005 | h | Oficial de 1ª instalador de ar condicionado. (mão de obra) | 11.108 | 23.31 | 258.927 |
| mo104 | h | Ajudante de instalador de ar condicionado. (mão de obra) | 11.108 | 22.09 | 245.376 |
| % | % | Custos directos complementares | 2 % | 21098.523 | 421.970 |
|  |  | Custos directos |  |  | 21520.493 |

## Recursos

**mt42eco100aa** Ud Depósito com permutador de A.Q.S. de aço inoxidável AISI 316
Dados técnicos: Custo energético 2956.648 MJ; Emissão de CO2 259.604 kg
Resíduos:
- embalagem: re150101 Embalagens de papel e cartão. (componente de resíduo); rendimento 2.204 kg; Código LER 15 01 01; Massa do elemento 1 kg; Volume 0.001333 m3
- embalagem: re170201 Madeira. (componente de resíduo); rendimento 0.61 kg; Código LER 17 02 01; Massa do elemento 1 kg; Volume 0.000909 m3

**mt37www060f** Ud Filtro de retenção de resíduos de latão
Dados técnicos: Custo energético 860.723 MJ; Emissão de CO2 61.001 kg
Resíduos:
- embalagem: re150101 Embalagens de papel e cartão; rendimento 0.072 kg

**mt37www050e** Ud União anti-vibração, de borracha, com rosca de 1 1/4", para uma pressão máxima de funcionamento de 10 bar
Dados técnicos: Custo energético 185.212 MJ; Emissão de CO2 16.468 kg
Resíduos:
- embalagem: re150101 Embalagens de papel e cartão; rendimento 0.072 kg

**mt37sve010d** Ud Válvula de esfera de latão niquelado para enroscar de 1"
Dados técnicos: Custo energético 843.399 MJ; Emissão de CO2 56.701 kg
Resíduos:
- embalagem: re150101 Embalagens de papel e cartão; rendimento 0.072 kg

**mt37sve010e** Ud Válvula de esfera de latão niquelado para enroscar de 1 1/4"
Dados técnicos: Custo energético 1282.649 MJ; Emissão de CO2 86.201 kg
Resíduos:
- embalagem: re150101 Embalagens de papel e cartão; rendimento 0.072 kg
