# Unidade ar-água, bomba de calor aerotérmica, para aquecimento e arrefecimento

- Propriedade do ficheiro: CYPE Ingenieros S.A.
- Formato: FIEBDC-3/2016
- Programa: Gerador de preços para construção civil. CYPE Ingenieros, S.A.
- Data: 11/06/2024
- Moeda: EUR
- Custos indirectos: 3 %
- IVA: 23 %

## I Instalações

### IC Aquecimento, arrefecimento, climatização e A.Q.S.

#### ICV Unidades centrais para aquecimento, arrefecimento, climatização e A.Q.S.

**ICV040** Ud Unidade ar-água, bomba de calor aerotérmica, para aquecimento e arrefecimento.
Bomba de calor aerotérmica, ar-água, para aquecimento e arrefecimento, para gás R-32, SEER 7,76 (temperatura de saída da água 18°C), SEER 4,42 (temperatura de saída da água 7°C), SCOP 4,83 (temperatura de entrada do ar 7°C, temperatura de saída da água 35°C), SCOP 3,31 (temperatura de entrada do ar 7°C, temperatura de saída da água 55°C), potência calorífica 4,2 kW, COP 5,1 (temperatura de saída da água 35°C, temperatura de bolbo seco do ar exterior 7°C), potência calorífica 4,3 kW COP 3,8 (temperatura de saída da água 45°C, temperatura de bolbo seco do ar exterior 7°C), potência frigorífica 4,5 kW, EER 5,5 (temperatura de saída da água 18°C, temperatura de bolbo seco do ar exterior 35°C), potência frigorífica 4,7 kW, EER 3,45 (temperatura de saída da água 7°C, temperatura de bolbo seco do ar exterior 35°C), potência sonora 56 dBA, classe de eficiência energética A++, com tecnologia Inverter, alimentação monofásica (230V/50Hz), dimensões 718x1295x429 mm, peso 98 kg, vaso de expansão e bomba de circulação. Inclusive elementos anti-vibratórios de pavimento. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bax020a | Ud | Bomba de calor aerotérmica, ar-água, para aquecimento e arrefecimento, para gás R-32, SEER 7,76 (temperatura de saída da água 18°C), SEER 4,42 (temperatura de saída da água 7°C), SCOP 4,83 (temperatura de entrada do ar 7°C, temperatura de saída da água 35°C), SCOP 3,31 (temperatura de entrada do ar 7°C, temperatura de saída da água 55°C), potência calorífica 4,2 kW, COP 5,1 (temperatura de saída da água 35°C, temperatura de bolbo seco do ar exterior 7°C), potência calorífica 4,3 kW COP 3,8 (temperatura de saída da água 45°C, temperatura de bolbo seco do ar exterior 7°C), potência frigorífica 4,5 kW, EER 5,5 (temperatura de saída da água 18°C, temperatura de bolbo seco do ar exterior 35°C), potência frigorífica 4,7 kW, EER 3,45 (temperatura de saída da água 7°C, temperatura de bolbo seco do ar exterior 35°C), potência sonora 56 dBA, classe de eficiência energética A++, com tecnologia Inverter, alimentação monofásica (230V/50Hz), dimensões 718x1295x429 mm, peso 98 kg, vaso de expansão e bomba de circulação. (material) | 1 | 4888.65 | 4888.650 |
| mt37sve010d | Ud | Válvula de esfera de latão niquelado para enroscar de 1". (material) | 2 | 12.15 | 24.300 |
| mt42www080 | Ud | Kit de amortecedores anti-vibração de pavimento, formado por quatro amortecedores de borracha, com os correspondentes parafusos, porcas e anilhas. (material) | 1 | 8 | 8.000 |
| mo005 | h | Oficial de 1ª instalador de ar condicionado. (mão de obra) | 1.96 | 23.31 | 45.688 |
| mo104 | h | Ajudante de instalador de ar condicionado. (mão de obra) | 1.96 | 22.09 | 43.296 |
| % | % | Custos directos complementares | 2 % | 5009.934 | 100.199 |
|  |  | Custos directos |  |  | 5110.133 |

## Recursos

**mt42bax020a** Ud Bomba de calor aerotérmica
Dados técnicos: Custo energético 4320.720 MJ; Emissão de CO2 252.165 kg
Resíduos:
- embalagem: re150101 Embalagens de papel e cartão. (componente de resíduo); rendimento 2.609 kg; Código LER 15 01 01; Massa do elemento 1 kg; Volume 0.001333 m3
- embalagem: re170201 Madeira. (componente de resíduo); rendimento 0.659 kg; Código LER 17 02 01; Massa do elemento 1 kg; Volume 0.000909 m3

**mt37sve010d** Ud Válvula de esfera de latão niquelado para enroscar de 1"
Dados técnicos: Custo energético 843.399 MJ; Emissão de CO2 56.701 kg
Resíduos:
- embalagem: re150101 Embalagens de papel e cartão; rendimento 0.072 kg
