# Bateria

- Propriedade do ficheiro: CYPE Ingenieros S.A.
- Formato: FIEBDC-3/2016
- Programa: Gerador de preços para construção civil. CYPE Ingenieros, S.A.
- Data: 23/10/2024
- Moeda: EUR
- Custos indirectos: 3 %
- IVA: 23 %

## I Instalações

### ID Segurança

#### IDN Baterias

**IDN010** Ud Bateria.
Bateria recarregável de Li-Ion, de 3,6 V e 14 Ah.
Inclui: Colocação da bateria. Ligação e verificação do seu correcto funcionamento.
Critério de medição de projecto: Número de unidades previstas, segundo documentação gráfica de Projecto.
Critério de medição de obra: Medir-se-á o número de unidades realmente executadas segundo especificações de Projecto.

| Código | Un | Descrição | Rendimento | Preço | Importância |
|---|---|---|---|---|---|
| mt41ing125h | Ud | Bateria recarregável de Li-Ion, de 3,6 V e 14 Ah. (material) | 1 | 54.92 | 54.920 |
| mo006 | h | Oficial de 1ª instalador de redes e equipamentos de detecção e segurança. (mão de obra) | 0.022 | 23.31 | 0.513 |
| mo105 | h | Ajudante de instalador de redes e equipamentos de detecção e segurança. (mão de obra) | 0.022 | 22.09 | 0.486 |
| % | % | Custos directos complementares | 2 % | 55.919 | 1.118 |
|  |  | Custos directos |  |  | 57.037 |
