# Posto de carregamento de bicicletas, trotinetes e motas eléctricas

- Propriedade do ficheiro: CYPE Ingenieros S.A.
- Formato: FIEBDC-3/2016
- Programa: Gerador de preços para construção civil. CYPE Ingenieros, S.A.
- Data: 11/06/2024
- Moeda: EUR
- Custos indirectos: 3 %
- IVA: 23 %

## I Instalações

### IE Eléctricas

#### IEB Carregamento de veículos eléctricos

**IEB005** Ud Posto de carregamento de bicicletas, trotinetes e motas eléctricas.
Posto de carregamento de bicicletas, trotinetes e motas eléctricas composto por caixa de carregamento de veículo eléctrico, metálica, para modo de carga 2, segundo IEC 61851-1, de 480x166x350 mm, com graus de protecção IP54 e IK10, para alimentação monofásica a 230 V e 50 Hz de frequência, de 2,3 kW de potência, com uma tomada Schuko de 16 A. Inclusive elementos de fixação.
Inclui: Marcação. Colocação. Ligação.
Critério de medição de projecto: Número de unidades previstas, segundo documentação gráfica de Projecto.
Critério de medição de obra: Medir-se-á o número de unidades realmente executadas segundo especificações de Projecto.

| Código | Un | Descrição | Rendimento | Preço | Importância |
|---|---|---|---|---|---|
| mt35crg010a | Ud | Caixa de carregamento de veículo eléctrico, metálica, para modo de carga 2, segundo IEC 61851-1, de 480x166x350 mm, com graus de protecção IP54 e IK10, para alimentação monofásica a 230 V e 50 Hz de frequência, de 2,3 kW de potência, com uma tomada Schuko de 16 A, inclusive disjuntor magneto-térmico, interruptor diferencial, indicadores luminosos de estado de carga e fechadura com chave. (material) | 1 | 1581.44 | 1581.440 |
| mo003 | h | Oficial de 1ª electricista. (mão de obra) | 1.073 | 23.31 | 25.012 |
| mo102 | h | Ajudante de electricista. (mão de obra) | 1.073 | 22.09 | 23.703 |
| % | % | Custos directos complementares | 2 % | 1630.155 | 32.603 |
|  |  | Custos directos |  |  | 1662.758 |
