# Inversor fotovoltaico

- Propriedade do ficheiro: CYPE Ingenieros S.A.
- Formato: FIEBDC-3/2016
- Programa: Gerador de preços para construção civil. CYPE Ingenieros, S.A.
- Data: 11/06/2024
- Moeda: EUR
- Custos indirectos: 3 %
- IVA: 23 %

## I Instalações

### IE Eléctricas

#### IEF Solar fotovoltaica

**IEF020** Ud Inversor fotovoltaico.
Inversor monofásico, potência máxima de entrada 5,5 kW, voltagem de entrada máxima 600 Vcc, intervalo de voltagem de entrada de 110 a 500 Vcc, potência nominal de saída 3 kW, potência máxima de saída 3 kVA, eficiência máxima 97%, dimensões 435x176x470 mm, com comunicação via Wi-Fi para controlo remoto desde um smartphone, tablet ou PC, portas Ethernet e RS-485, e protocolo de comunicação Modbus. Inclusive acessórios necessários para a sua correcta instalação.
Inclui: Montagem, fixação e nivelação. Ligação e verificação do seu correcto funcionamento.
Critério de medição de projecto: Número de unidades previstas, segundo documentação gráfica de Projecto.
Critério de medição de obra: Medir-se-á o número de unidades realmente executadas segundo especificações de Projecto.

| Código | Un | Descrição | Rendimento | Preço | Importância |
|---|---|---|---|---|---|
| mt35ifg020a | Ud | Inversor monofásico, potência máxima de entrada 5,5 kW, voltagem de entrada máxima 600 Vcc, intervalo de voltagem de entrada de 110 a 500 Vcc, potência nominal de saída 3 kW, potência máxima de saída 3 kVA, eficiência máxima 97%, dimensões 435x176x470 mm, com comunicação via Wi-Fi para controlo remoto desde um smartphone, tablet ou PC, portas Ethernet e RS-485, e protocolo de comunicação Modbus. (material) | 1 | 1096.58 | 1096.580 |
| mo003 | h | Oficial de 1ª electricista. (mão de obra) | 0.327 | 23.31 | 7.622 |
| mo102 | h | Ajudante de electricista. (mão de obra) | 0.327 | 22.09 | 7.223 |
| % | % | Custos directos complementares | 2 % | 1111.425 | 22.229 |
|  |  | Custos directos |  |  | 1133.654 |
