# Base de tomada de corrente encastrada

- Propriedade do ficheiro: CYPE Ingenieros S.A.
- Formato: FIEBDC-3/2016
- Programa: Gerador de preços para construção civil. CYPE Ingenieros, S.A.
- Data: 11/06/2024
- Moeda: EUR
- Custos indirectos: 3 %
- IVA: 23 %

## I Instalações

### IE Eléctricas

#### IEM Mecanismos

**IEM060** Ud Base de tomada de corrente encastrada.
Base de tomada de corrente com contacto de terra (2P+T), tipo Schuko, gama média, intensidade atribuída 16 A, tensão atribuída 250 V, com tampa, de cor e espelho para um elemento, de cor especial. Instalação encastrada.
Critérios considerados na determinação do preço da unidade de obra: O preço não inclui a caixa para mecanismo encastrado.
Inclui: Montagem, ligação e verificação do seu correcto funcionamento.
Critério de medição de projecto: Número de unidades previstas, segundo documentação gráfica de Projecto.
Critério de medição de obra: Medir-se-á o número de unidades realmente executadas segundo especificações de Projecto.

| Código | Un | Descrição | Rendimento | Preço | Importância |
|---|---|---|---|---|---|
| mt33gmg510a | Ud | Base de tomada de corrente com contacto de terra (2P+T), tipo Schuko, para encastrar, gama média, intensidade atribuída 16 A, tensão atribuída 250 V. (material) | 1 | 4.61 | 4.610 |
| mt33gmg515b | Ud | Tampa para base de tomada de corrente com contacto de terra (2P+T), tipo Schuko, gama média, de cor. (material) | 1 | 3.15 | 3.150 |
| mt33gmg950c | Ud | Espelho para um elemento, gama média, de cor especial. (material) | 1 | 4.44 | 4.440 |
| mo003 | h | Oficial de 1ª electricista. (mão de obra) | 0.204 | 23.31 | 4.755 |
| % | % | Custos directos complementares | 2 % | 16.955 | 0.339 |
|  |  | Custos directos |  |  | 17.294 |
