# Calha protectora para alojamento de mecanismos e cabos eléctricos e de telecomunicação

- Propriedade do ficheiro: CYPE Ingenieros S.A.
- Formato: FIEBDC-3/2016
- Programa: Gerador de preços para construção civil. CYPE Ingenieros, S.A.
- Data: 23/10/2024
- Moeda: EUR
- Custos indirectos: 3 %
- IVA: 23 %

## I Instalações

### IE Eléctricas

#### IEO Canalizações

**IEO031** m Calha protectora para alojamento de mecanismos e cabos eléctricos e de telecomunicação.
Calha protectora de PVC, cor branca RAL 9010, de 50x80 mm, com uma tampa de 65 mm de largura, propriedades eléctricas: isolante, não propagador da chama, com graus de protecção IP4X e IK08, com 1 compartimento.
Inclui: Marcação. Colocação e fixação.
Critério de medição de projecto: Comprimento medido segundo documentação gráfica de Projecto.
Critério de medição de obra: Medir-se-á o comprimento realmente executado segundo especificações de Projecto.

| Código | Un | Descrição | Rendimento | Preço | Importância |
|---|---|---|---|---|---|
| mt35une201aa | m | Calha protectora de PVC, cor branca RAL 9010, de 50x80 mm, com uma tampa de 65 mm de largura, propriedades eléctricas: isolante, não propagador da chama, com graus de protecção IP4X e IK08, segundo NP EN 50085-1, fornecida em tramos de 2 m de comprimento, com filme de protecção, para alojamento de mecanismos e cabos eléctricos e de telecomunicações. (material) | 1 | 17.77 | 17.770 |
| mo003 | h | Oficial de 1ª electricista. (mão de obra) | 0.14 | 23.31 | 3.263 |
| mo102 | h | Ajudante de electricista. (mão de obra) | 0.07 | 22.09 | 1.546 |
| % | % | Custos directos complementares | 2 % | 22.579 | 0.452 |
|  |  | Custos directos |  |  | 23.031 |
