# Bateria de condensadores

- Propriedade do ficheiro: CYPE Ingenieros S.A.
- Formato: FIEBDC-3/2016
- Programa: Gerador de preços para construção civil. CYPE Ingenieros, S.A.
- Data: 25/09/2024
- Moeda: EUR
- Custos indirectos: 3 %
- IVA: 23 %

## I Instalações

### IE Eléctricas

#### IEQ Equipamentos para corrigir o factor de potência

**IEQ020** Ud Bateria de condensadores.
Bateria automática de condensadores, para 285 kVAr de potência reactiva, de 12 escalões com uma relação de potência entre condensadores de 1:2:2:2:2:2:2:2:2:2:2:2, para alimentação trifásica a 400 V de tensão e 50 Hz de frequência, composta por armário metálico com grau de protecção IP21, de 1180x360x1340 mm; condensadores; regulador de energia reactiva com ecrã de cristal liquido; contactores com bloco de pré-inserção e resistência de descarga rápida; e fusíveis de alto poder de corte. Inclusive acessórios necessários para a sua correcta instalação.
Inclui: Montagem e fixação. Ligação e colocação em funcionamento.
Critério de medição de projecto: Número de unidades previstas, segundo documentação gráfica de Projecto.
Critério de medição de obra: Medir-se-á o número de unidades realmente executadas segundo especificações de Projecto.

| Código | Un | Descrição | Rendimento | Preço | Importância |
|---|---|---|---|---|---|
| mt35pci100E1E1 | Ud | Bateria automática de condensadores, para 285 kVAr de potência reactiva, de 12 escalões com uma relação de potência entre condensadores de 1:2:2:2:2:2:2:2:2:2:2:2, para alimentação trifásica a 400 V de tensão e 50 Hz de frequência, composta por armário metálico com grau de protecção IP21, de 1180x360x1340 mm; condensadores; regulador de energia reactiva com ecrã de cristal liquido; contactores com bloco de pré-inserção e resistência de descarga rápida; e fusíveis de alto poder de corte. (material) | 1 | 7542.52 | 7542.520 |
| mo003 | h | Oficial de 1ª electricista. (mão de obra) | 6.628 | 23.31 | 154.499 |
| mo102 | h | Ajudante de electricista. (mão de obra) | 6.628 | 22.09 | 146.413 |
| % | % | Custos directos complementares | 2 % | 7843.432 | 156.869 |
|  |  | Custos directos |  |  | 8000.301 |

## Recursos

**mt35pci100E1E1** Ud Bateria automática de condensadores
Dados técnicos: Custo energético 11932.120 MJ; Emissão de CO2 751.979 kg
Resíduos:
- embalagem: re150101 Embalagens de papel e cartão. (componente de resíduo); rendimento 2.143 kg; Código LER 15 01 01; Massa do elemento 1 kg; Volume 0.001333 m3
