# Coluna

- Propriedade do ficheiro: CYPE Ingenieros S.A.
- Formato: FIEBDC-3/2016
- Programa: Gerador de preços para construção civil. CYPE Ingenieros, S.A.
- Data: 23/10/2024
- Moeda: EUR
- Custos indirectos: 3 %
- IVA: 23 %

## I Instalações

### IE Eléctricas

#### IES Instalação colectiva

**IES010** m Coluna.
Coluna da instalação colectiva, fixa na superfície, desde o quadro de colunas ou uma caixa de colunas até uma caixa de coluna, formada por cabos unipolares com condutores de cobre, XV Eca 3x70+2G35 mm², sendo a sua tensão nominal de 0,6/1 kV, em caminho de cabos perfurado de aço de 35x150 mm. Inclusive acessórios e elementos de fixação. Totalmente montada, ligada e testada.
Inclui: Marcação e traçado da linha. Colocação e fixação do caminho de cabos. Colocação de cabos. Ligação.
Critério de medição de projecto: Comprimento medido segundo documentação gráfica de Projecto.
Critério de medição de obra: Medir-se-á o comprimento realmente executado segundo especificações de Projecto.

| Código | Un | Descrição | Rendimento | Preço | Importância |
|---|---|---|---|---|---|
| mt35ait030fp | m | Caminho de cabos perfurado de aço galvanizado, de 35x150 mm, para suporte e condução de cabos eléctricos, inclusive acessórios. Segundo NP EN 61537. (material) | 1 | 63.68 | 63.680 |
| mt35cep050j | m | Cabo unipolar XV, sendo a sua tensão nominal de 0,6/1 kV, reacção ao fogo classe Eca segundo NP EN 50575, com condutor multifilar de cobre classe 2 de 70 mm² de secção, com isolamento de polietileno reticulado e bainha exterior de PVC. Segundo IEC 60502-1. (material) | 3 | 9.7 | 29.100 |
| mt35cep050h | m | Cabo unipolar XV, sendo a sua tensão nominal de 0,6/1 kV, reacção ao fogo classe Eca segundo NP EN 50575, com condutor multifilar de cobre classe 2 de 35 mm² de secção, com isolamento de polietileno reticulado e bainha exterior de PVC. Segundo IEC 60502-1. (material) | 2 | 5.16 | 10.320 |
| mt35www010 | Ud | Material auxiliar para instalações eléctricas. (material) | 0.2 | 1.48 | 0.296 |
| mo003 | h | Oficial de 1ª electricista. (mão de obra) | 0.161 | 23.31 | 3.753 |
| mo102 | h | Ajudante de electricista. (mão de obra) | 0.15 | 22.09 | 3.314 |
| % | % | Custos directos complementares | 2 % | 110.463 | 2.209 |
|  |  | Custos directos |  |  | 112.672 |

Resíduos:
- colocação: mt35cep050j; factor de resíduo 0.011
- colocação: mt35cep050h; factor de resíduo 0.0112962

## Recursos

**mt35cep050j** m Cabo unipolar XV
Dados técnicos: Custo energético 26.581 MJ; Emissão de CO2 0.578 kg; Código LER 17 04 11; Massa do elemento 0.72 kg; Volume 0.00048 m3
Resíduos:
- embalagem: re150101 Embalagens de papel e cartão. (componente de resíduo); rendimento 0.078 kg; Código LER 15 01 01; Massa do elemento 1 kg; Volume 0.001333 m3

**mt35cep050h** m Cabo unipolar XV
Dados técnicos: Custo energético 14.601 MJ; Emissão de CO2 0.346 kg; Código LER 17 04 11; Massa do elemento 0.395 kg; Volume 0.000263 m3
Resíduos:
- embalagem: re150101 Embalagens de papel e cartão; rendimento 0.077 kg
