# Interruptor seccionador modular

- Propriedade do ficheiro: CYPE Ingenieros S.A.
- Formato: FIEBDC-3/2016
- Programa: Gerador de preços para construção civil. CYPE Ingenieros, S.A.
- Data: 11/06/2024
- Moeda: EUR
- Custos indirectos: 3 %
- IVA: 23 %

## I Instalações

### IE Eléctricas

#### IEX Aparelhagem

**IEX020** Ud Interruptor seccionador modular.
Interruptor seccionador, de 4 módulos, tetrapolar (4P), intensidade nominal 63 A, tensão de isolamento (Ui) 500 V, impulso de tensão máximo (Uimp) 4 kV, poder de abertura e fecho 3 x In, poder de corte 20 x In durante 0,1 s, intensidade de curto-circuito (Icw) 12 x In durante 1 s, vida útil em vazio 8500 manobras, vida útil em carga 1500 manobras, de 72x86x75 mm, grau de protecção IP20, montagem sobre calha DIN (35 mm) e encaixe por clique na calha. Totalmente montado, ligado e testado.
Inclui: Montagem e ligação do elemento.
Critério de medição de projecto: Número de unidades previstas, segundo documentação gráfica de Projecto.
Critério de medição de obra: Medir-se-á o número de unidades realmente executadas segundo especificações de Projecto.

| Código | Un | Descrição | Rendimento | Preço | Importância |
|---|---|---|---|---|---|
| mt35amc403f | Ud | Interruptor seccionador, de 4 módulos, tetrapolar (4P), intensidade nominal 63 A, tensão de isolamento (Ui) 500 V, impulso de tensão máximo (Uimp) 4 kV, poder de abertura e fecho 3 x In, poder de corte 20 x In durante 0,1 s, intensidade de curto-circuito (Icw) 12 x In durante 1 s, vida útil em vazio 8500 manobras, vida útil em carga 1500 manobras, de 72x86x75 mm, grau de protecção IP20, montagem sobre calha DIN (35 mm) e encaixe por clique na calha, segundo EN 60947-3. (material) | 1 | 84.14 | 84.140 |
| mo003 | h | Oficial de 1ª electricista. (mão de obra) | 0.376 | 23.31 | 8.765 |
| % | % | Custos directos complementares | 2 % | 92.905 | 1.858 |
|  |  | Custos directos |  |  | 94.763 |

## Recursos

**mt35amc403f** Ud Interruptor seccionador
Dados técnicos: Custo energético 45.103 MJ; Emissão de CO2 2.402 kg
Resíduos:
- embalagem: re150101 Embalagens de papel e cartão. (componente de resíduo); rendimento 0.035 kg; Código LER 15 01 01; Massa do elemento 1 kg; Volume 0.001333 m3
