# Interruptor em carga, modular

- Propriedade do ficheiro: CYPE Ingenieros S.A.
- Formato: FIEBDC-3/2016
- Programa: Gerador de preços para construção civil. CYPE Ingenieros, S.A.
- Data: 04/07/2024
- Moeda: EUR
- Custos indirectos: 3 %
- IVA: 23 %

## I Instalações

### IE Eléctricas

#### IEX Aparelhagem

**IEX025** Ud Interruptor em carga, modular.
Interruptor em carga, tetrapolar (4P), intensidade nominal 63 A, tensão de isolamento (Ui) 500 V, impulso de tensão máximo (Uimp) 6 kV, intensidade de curto-circuito (Icw) 1260 A durante 1 s, vida útil em vazio 50000 manobras, vida útil em carga 20000 manobras, de 72x82x70 mm, grau de protecção IP20, montagem sobre calha DIN (35 mm). Totalmente montado, ligado e testado.
Inclui: Montagem e ligação do elemento.
Critério de medição de projecto: Número de unidades previstas, segundo documentação gráfica de Projecto.
Critério de medição de obra: Medir-se-á o número de unidades realmente executadas segundo especificações de Projecto.

| Código | Un | Descrição | Rendimento | Preço | Importância |
|---|---|---|---|---|---|
| mt35ase713dd | Ud | Interruptor em carga, tetrapolar (4P), intensidade nominal 63 A, tensão de isolamento (Ui) 500 V, impulso de tensão máximo (Uimp) 6 kV, intensidade de curto-circuito (Icw) 1260 A durante 1 s, vida útil em vazio 50000 manobras, vida útil em carga 20000 manobras, de 72x82x70 mm, grau de protecção IP20, montagem sobre calha DIN (35 mm), segundo EN 60947-3. (material) | 1 | 118.38 | 118.380 |
| mo003 | h | Oficial de 1ª electricista. (mão de obra) | 0.376 | 23.31 | 8.765 |
| % | % | Custos directos complementares | 2 % | 127.145 | 2.543 |
|  |  | Custos directos |  |  | 129.688 |

## Recursos

**mt35ase713dd** Ud Interruptor em carga
Dados técnicos: Custo energético 9.412 MJ; Emissão de CO2 0.525 kg
Resíduos:
- embalagem: re150101 Embalagens de papel e cartão. (componente de resíduo); rendimento 0.036 kg; Código LER 15 01 01; Massa do elemento 1 kg; Volume 0.001333 m3
