# Interruptor diferencial modular, "CHINT ELECTRICS"

- Propriedade do ficheiro: CYPE Ingenieros S.A.
- Formato: FIEBDC-3/2016
- Programa: Gerador de preços para construção civil. CYPE Ingenieros, S.A.
- Data: 11/06/2024
- Moeda: EUR
- Custos indirectos: 3 %
- IVA: 23 %

## I Instalações

### IE Eléctricas

#### IEX Aparelhagem

**IEX061** Ud Interruptor diferencial modular, "CHINT ELECTRICS".
Interruptor diferencial selectivo, de 4 módulos, tetrapolar (4P), intensidade nominal 80 A, sensibilidade 300 mA, poder de corte 10 kA, classe AC, modelo NL1-4-80-300ACS "CHINT ELECTRICS", de 36x80x77,8 mm, grau de protecção IP20, montagem sobre calha DIN (35 mm) e encaixe por clique na calha. Totalmente montado, ligado e testado.
Inclui: Montagem e ligação do elemento.
Critério de medição de projecto: Número de unidades previstas, segundo documentação gráfica de Projecto.
Critério de medição de obra: Medir-se-á o número de unidades realmente executadas segundo especificações de Projecto.

| Código | Un | Descrição | Rendimento | Preço | Importância |
|---|---|---|---|---|---|
| mt35amc121ke | Ud | Interruptor diferencial selectivo, de 4 módulos, tetrapolar (4P), intensidade nominal 80 A, sensibilidade 300 mA, poder de corte 10 kA, classe AC, modelo NL1-4-80-300ACS "CHINT ELECTRICS", de 36x80x77,8 mm, grau de protecção IP20, montagem sobre calha DIN (35 mm) e encaixe por clique na calha, segundo EN 61008-1. (material) | 1 | 717.25 | 717.250 |
| mo003 | h | Oficial de 1ª electricista. (mão de obra) | 0.376 | 23.31 | 8.765 |
| % | % | Custos directos complementares | 2 % | 726.015 | 14.520 |
|  |  | Custos directos |  |  | 740.535 |

## Recursos

**mt35amc121ke** Ud Interruptor diferencial selectivo
Dados técnicos: Custo energético 45.104 MJ; Emissão de CO2 2.404 kg
Resíduos:
- embalagem: re150101 Embalagens de papel e cartão. (componente de resíduo); rendimento 0.038 kg; Código LER 15 01 01; Massa do elemento 1 kg; Volume 0.001333 m3
