# Arrancador directo

- Propriedade do ficheiro: CYPE Ingenieros S.A.
- Formato: FIEBDC-3/2016
- Programa: Gerador de preços para construção civil. CYPE Ingenieros, S.A.
- Data: 11/06/2024
- Moeda: EUR
- Custos indirectos: 3 %
- IVA: 23 %

## I Instalações

### IE Eléctricas

#### IEX Aparelhagem

**IEX230** Ud Arrancador directo.
Arrancador directo, para motor de 5,5 kW, formado por caixa metálica, botão de paragem, botão de marcha e contactor de intensidade nominal 12 A e tensão de bobina 230 V, de 116x207x138 mm. Totalmente montado, ligado e testado.
Inclui: Montagem e ligação do elemento.
Critério de medição de projecto: Número de unidades previstas, segundo documentação gráfica de Projecto.
Critério de medição de obra: Medir-se-á o número de unidades realmente executadas segundo especificações de Projecto.

| Código | Un | Descrição | Rendimento | Preço | Importância |
|---|---|---|---|---|---|
| mt35amc160bb | Ud | Arrancador directo, para motor de 5,5 kW, formado por caixa metálica, botão de paragem, botão de marcha e contactor de intensidade nominal 12 A e tensão de bobina 230 V, de 116x207x138 mm. (material) | 1 | 48.36 | 48.360 |
| mo003 | h | Oficial de 1ª electricista. (mão de obra) | 0.365 | 23.31 | 8.508 |
| % | % | Custos directos complementares | 2 % | 56.868 | 1.137 |
|  |  | Custos directos |  |  | 58.005 |

## Recursos

**mt35amc160bb** Ud Arrancador directo
Dados técnicos: Custo energético 37.588 MJ; Emissão de CO2 2.005 kg
Resíduos:
- embalagem: re150101 Embalagens de papel e cartão. (componente de resíduo); rendimento 0.033 kg; Código LER 15 01 01; Massa do elemento 1 kg; Volume 0.001333 m3
