# Caixa de distribuição, modular

- Propriedade do ficheiro: CYPE Ingenieros S.A.
- Formato: FIEBDC-3/2016
- Programa: Gerador de preços para construção civil. CYPE Ingenieros, S.A.
- Data: 11/06/2024
- Moeda: EUR
- Custos indirectos: 3 %
- IVA: 23 %

## I Instalações

### IE Eléctricas

#### IEX Aparelhagem

**IEX400** Ud Caixa de distribuição, modular.
Caixa de distribuição de plástico, saliente, sem porta, com graus de protecção IP30 e IK07, isolamento classe II, tensão nominal 400 V, para 3 módulos, de 97x155x58 mm, com calha DIN, terminais de neutro e de terra, puxador de abertura, tampa frontal cunhada para aparelhagem modular e tampas cobre-módulos. Totalmente montada.
Inclui: Colocação e fixação do elemento.
Critério de medição de projecto: Número de unidades previstas, segundo documentação gráfica de Projecto.
Critério de medição de obra: Medir-se-á o número de unidades realmente executadas segundo especificações de Projecto.

| Código | Un | Descrição | Rendimento | Preço | Importância |
|---|---|---|---|---|---|
| mt35amc920aa | Ud | Caixa de distribuição de plástico, saliente, sem porta, com graus de protecção IP30 e IK07, isolamento classe II, tensão nominal 400 V, para 3 módulos, de 97x155x58 mm, com calha DIN, terminais de neutro e de terra, puxador de abertura, tampa frontal cunhada para aparelhagem modular e tampas cobre-módulos, inclusive acessórios de montagem, segundo EN 60670-1. (material) | 1 | 6.87 | 6.870 |
| mo003 | h | Oficial de 1ª electricista. (mão de obra) | 0.218 | 23.31 | 5.082 |
| % | % | Custos directos complementares | 2 % | 11.952 | 0.239 |
|  |  | Custos directos |  |  | 12.191 |

## Recursos

**mt35amc920aa** Ud Caixa de distribuição de plástico
Dados técnicos: Custo energético 9.410 MJ; Emissão de CO2 0.521 kg
Resíduos:
- embalagem: re150101 Embalagens de papel e cartão. (componente de resíduo); rendimento 0.032 kg; Código LER 15 01 01; Massa do elemento 1 kg; Volume 0.001333 m3
