# Interruptor diferencial modular, "SIEMENS"

- Propriedade do ficheiro: CYPE Ingenieros S.A.
- Formato: FIEBDC-3/2016
- Programa: Gerador de preços para construção civil. CYPE Ingenieros, S.A.
- Data: 23/10/2024
- Moeda: EUR
- Custos indirectos: 3 %
- IVA: 23 %

## I Instalações

### IE Eléctricas

#### IEX Aparelhagem

**IEX065** Ud Interruptor diferencial modular, "SIEMENS".
Interruptor diferencial instantâneo, classe AC, bipolar (1P+N), intensidade nominal 16 A, sensibilidade 10 mA, 5SM3111-0 "SIEMENS", montagem sobre calha DIN. Totalmente montado, ligado e testado.
Inclui: Montagem e ligação do elemento.
Critério de medição de projecto: Número de unidades previstas, segundo documentação gráfica de Projecto.
Critério de medição de obra: Medir-se-á o número de unidades realmente executadas segundo especificações de Projecto.

| Código | Un | Descrição | Rendimento | Preço | Importância |
|---|---|---|---|---|---|
| mt35sie024aaa | Ud | Interruptor diferencial instantâneo, classe AC, bipolar (1P+N), intensidade nominal 16 A, sensibilidade 10 mA, 5SM3111-0 "SIEMENS", montagem sobre calha DIN, segundo EN 61008-1. (material) | 1 | 428.83 | 428.830 |
| mo003 | h | Oficial de 1ª electricista. (mão de obra) | 0.268 | 23.31 | 6.247 |
| % | % | Custos directos complementares | 2 % | 435.077 | 8.702 |
|  |  | Custos directos |  |  | 443.779 |

## Recursos

**mt35sie024aaa** Ud Interruptor diferencial instantâneo
Dados técnicos: Custo energético 23.032 MJ; Emissão de CO2 1.243 kg
Resíduos:
- embalagem: re150101 Embalagens de papel e cartão. (componente de resíduo); rendimento 0.038 kg; Código LER 15 01 01; Massa do elemento 1 kg; Volume 0.001333 m3
