# Protector contra sobretensões transitórias, com disjuntor magneto-térmico, modular

- Propriedade do ficheiro: CYPE Ingenieros S.A.
- Formato: FIEBDC-3/2016
- Programa: Gerador de preços para construção civil. CYPE Ingenieros, S.A.
- Data: 23/10/2024
- Moeda: EUR
- Custos indirectos: 3 %
- IVA: 23 %

## I Instalações

### IE Eléctricas

#### IEX Aparelhagem

**IEX079** Ud Protector contra sobretensões transitórias, com disjuntor magneto-térmico, modular.
Protector contra sobretensões transitórias, tipo 2 (onda 8/20 µs), com disjuntor de final de vida útil com poder de corte 25 kA e cartucho extraível, bipolar (1P+N), nível de protecção 1,5 kV, intensidade máxima de descarga 20 kA, com contacto de sinalização, de 72x103,9x75,9 mm, grau de protecção IP20, montagem sobre calha DIN (35 mm). Totalmente montado, ligado e testado.
Inclui: Montagem e ligação do elemento.
Critério de medição de projecto: Número de unidades previstas, segundo documentação gráfica de Projecto.
Critério de medição de obra: Medir-se-á o número de unidades realmente executadas segundo especificações de Projecto.

| Código | Un | Descrição | Rendimento | Preço | Importância |
|---|---|---|---|---|---|
| mt35asa005ab | Ud | Protector contra sobretensões transitórias, tipo 2 (onda 8/20 µs), com disjuntor de final de vida útil com poder de corte 25 kA e cartucho extraível, bipolar (1P+N), nível de protecção 1,5 kV, intensidade máxima de descarga 20 kA, com contacto de sinalização, de 72x103,9x75,9 mm, grau de protecção IP20, montagem sobre calha DIN (35 mm), segundo IEC 61643-11. (material) | 1 | 207.18 | 207.180 |
| mo003 | h | Oficial de 1ª electricista. (mão de obra) | 0.268 | 23.31 | 6.247 |
| % | % | Custos directos complementares | 2 % | 213.427 | 4.269 |
|  |  | Custos directos |  |  | 217.696 |

## Recursos

**mt35asa005ab** Ud Protector contra sobretensões transitórias
Dados técnicos: Custo energético 40.878 MJ; Emissão de CO2 2.182 kg
Resíduos:
- embalagem: re150101 Embalagens de papel e cartão. (componente de resíduo); rendimento 0.038 kg; Código LER 15 01 01; Massa do elemento 1 kg; Volume 0.001333 m3
