# Canalização de protecção de cablagem

- Propriedade do ficheiro: CYPE Ingenieros S.A.
- Formato: FIEBDC-3/2016
- Programa: Gerador de preços para construção civil. CYPE Ingenieros, S.A.
- Data: 11/06/2024
- Moeda: EUR
- Custos indirectos: 3 %
- IVA: 23 %

## I Instalações

### IG Gases combustíveis

#### IGL Detecção e alarme

**IGL020** m Canalização de protecção de cablagem.
Canalização de protecção de cablagem, formada por tubo rígido de PVC VD-F de 63 mm de diâmetro exterior, resistência à compressão 1250 N. Instalação em superfície. Inclusive abraçadeiras e elementos de fixação.
Inclui: Marcação e traçado da linha. Colocação e fixação de tubos.
Critério de medição de projecto: Comprimento medido segundo documentação gráfica de Projecto.
Critério de medição de obra: Medir-se-á o comprimento realmente executado segundo especificações de Projecto.

| Código | Un | Descrição | Rendimento | Preço | Importância |
|---|---|---|---|---|---|
| mt35tpt010qe | m | Tubo rígido de PVC VD-F de 63 mm de diâmetro exterior e 3,3 mm de espessura. Resistência à compressão 1250 N, resistência ao impacto 6 joules, temperatura de trabalho -25°C até 90°C, classificação 4442, segundo NP EN 61386-1 e NP EN 61386-21, com o preço incrementado em 20% relativamente a acessórios e peças especiais. (material) | 1 | 8.75 | 8.750 |
| mo006 | h | Oficial de 1ª instalador de redes e equipamentos de detecção e segurança. (mão de obra) | 0.182 | 23.31 | 4.242 |
| mo105 | h | Ajudante de instalador de redes e equipamentos de detecção e segurança. (mão de obra) | 0.182 | 22.09 | 4.020 |
| % | % | Custos directos complementares | 2 % | 17.012 | 0.340 |
|  |  | Custos directos |  |  | 17.352 |

Resíduos:
- colocação: mt35tpt010qe; factor de resíduo 0.0271746

## Recursos

**mt35tpt010qe** m Tubo rígido de PVC VD-F de 63 mm de diâmetro exterior e 3,3 mm de espessura. Resistência à compressão 1250 N
Dados técnicos: Custo energético 68.785 MJ; Emissão de CO2 3.415 kg; Código LER 17 02 03; Massa do elemento 0.71 kg; Volume 0.001183 m3
