# Canalização de protecção de cablagem

- Propriedade do ficheiro: CYPE Ingenieros S.A.
- Formato: FIEBDC-3/2016
- Programa: Gerador de preços para construção civil. CYPE Ingenieros, S.A.
- Data: 11/06/2024
- Moeda: EUR
- Custos indirectos: 3 %
- IVA: 23 %

## I Instalações

### IG Gases combustíveis

#### IGL Detecção e alarme

**IGL020** m Canalização de protecção de cablagem.
Canalização de protecção de cablagem, formada por tubo rígido de PVC VD-M de 32 mm de diâmetro exterior, resistência à compressão 750 N. Instalação encastrada.
Critérios considerados na determinação do preço da unidade de obra: O preço não inclui os trabalhos auxiliares de pedreiro para instalações.
Inclui: Marcação e traçado da linha. Colocação e fixação de tubos.
Critério de medição de projecto: Comprimento medido segundo documentação gráfica de Projecto.
Critério de medição de obra: Medir-se-á o comprimento realmente executado segundo especificações de Projecto.

| Código | Un | Descrição | Rendimento | Preço | Importância |
|---|---|---|---|---|---|
| mt35tpt010de | m | Tubo rígido de PVC VD-M de 32 mm de diâmetro exterior e 1,8 mm de espessura. Resistência à compressão 750 N, resistência ao impacto 2 joules, temperatura de trabalho -5°C até 60°C, classificação 3321, segundo NP EN 61386-1 e NP EN 61386-21, com o preço incrementado em 20% relativamente a acessórios e peças especiais. (material) | 1 | 1.09 | 1.090 |
| mo006 | h | Oficial de 1ª instalador de redes e equipamentos de detecção e segurança. (mão de obra) | 0.032 | 23.31 | 0.746 |
| mo105 | h | Ajudante de instalador de redes e equipamentos de detecção e segurança. (mão de obra) | 0.032 | 22.09 | 0.707 |
| % | % | Custos directos complementares | 2 % | 2.543 | 0.051 |
|  |  | Custos directos |  |  | 2.594 |

Resíduos:
- colocação: mt35tpt010de; factor de resíduo 0.0275

## Recursos

**mt35tpt010de** m Tubo rígido de PVC VD-M de 32 mm de diâmetro exterior e 1,8 mm de espessura. Resistência à compressão 750 N
Dados técnicos: Custo energético 25.189 MJ; Emissão de CO2 1.251 kg; Código LER 17 02 03; Massa do elemento 0.26 kg; Volume 0.000433 m3
