# Válvula de gás

- Propriedade do ficheiro: CYPE Ingenieros S.A.
- Formato: FIEBDC-3/2016
- Programa: Gerador de preços para construção civil. CYPE Ingenieros, S.A.
- Data: 23/10/2024
- Moeda: EUR
- Custos indirectos: 3 %
- IVA: 23 %

## I Instalações

### IG Gases combustíveis

#### IGW Elementos

**IGW020** Ud Válvula de gás.
Válvula de esfera de latão com comando de borboleta, com rosca cilíndrica GAS macho-macho de 1 1/4" de diâmetro, PN=5 bar.
Inclui: Montagem, ligação e verificação do seu correcto funcionamento.
Critério de medição de projecto: Número de unidades previstas, segundo documentação gráfica de Projecto.
Critério de medição de obra: Medir-se-á o número de unidades realmente executadas segundo especificações de Projecto.

| Código | Un | Descrição | Rendimento | Preço | Importância |
|---|---|---|---|---|---|
| mt43acv040d | Ud | Válvula de esfera de latão com comando de borboleta, com rosca cilíndrica GAS macho-macho de 1 1/4" de diâmetro, PN=5 bar, segundo NP EN 331. (material) | 1 | 19.24 | 19.240 |
| mo010 | h | Oficial de 1ª instalador de gás. (mão de obra) | 0.318 | 23.31 | 7.413 |
| mo109 | h | Ajudante de instalador de gás. (mão de obra) | 0.318 | 22.09 | 7.025 |
| % | % | Custos directos complementares | 2 % | 33.678 | 0.674 |
|  |  | Custos directos |  |  | 34.352 |

## Recursos

**mt43acv040d** Ud Válvula de esfera de latão com comando de borboleta
Dados técnicos: Custo energético 177.496 MJ; Emissão de CO2 11.979 kg
Resíduos:
- embalagem: re150101 Embalagens de papel e cartão. (componente de resíduo); rendimento 0.072 kg; Código LER 15 01 01; Massa do elemento 1 kg; Volume 0.001333 m3
