# Alojamento para dispositivo de gás

- Propriedade do ficheiro: CYPE Ingenieros S.A.
- Formato: FIEBDC-3/2016
- Programa: Gerador de preços para construção civil. CYPE Ingenieros, S.A.
- Data: 11/06/2024
- Moeda: EUR
- Custos indirectos: 3 %
- IVA: 23 %

## I Instalações

### IG Gases combustíveis

#### IGW Elementos

**IGW030** Ud Alojamento para dispositivo de gás.
Caixa S 2300 de chapa electrozincada de 350x485x197 mm.
Inclui: Colocação e fixação da caixa.
Critério de medição de projecto: Número de unidades previstas, segundo documentação gráfica de Projecto.
Critério de medição de obra: Medir-se-á o número de unidades realmente executadas segundo especificações de Projecto.

| Código | Un | Descrição | Rendimento | Preço | Importância |
|---|---|---|---|---|---|
| mt43cgp010a | Ud | Caixa S 2300 de chapa electrozincada de 350x485x197 mm, com tampa com a palavra "Gás" e a expressão "Proibido fumar ou foguear". (material) | 1 | 37.83 | 37.830 |
| mo010 | h | Oficial de 1ª instalador de gás. (mão de obra) | 0.268 | 23.31 | 6.247 |
| mo109 | h | Ajudante de instalador de gás. (mão de obra) | 0.322 | 22.09 | 7.113 |
| % | % | Custos directos complementares | 2 % | 51.190 | 1.024 |
|  |  | Custos directos |  |  | 52.214 |

## Recursos

**mt43cgp010a** Ud Caixa S 2300 de chapa electrozincada de 350x485x197 mm
Dados técnicos: Custo energético 0.016 MJ; Emissão de CO2 0.026 kg
Resíduos:
- embalagem: re150101 Embalagens de papel e cartão. (componente de resíduo); rendimento 0.03 kg; Código LER 15 01 01; Massa do elemento 1 kg; Volume 0.001333 m3
