# Tubagem de polietileno resistente à temperatura (PE-RT) com barreira de oxigénio, "POLYTHERM"

- Propriedade do ficheiro: CYPE Ingenieros S.A.
- Formato: FIEBDC-3/2016
- Programa: Gerador de preços para construção civil. CYPE Ingenieros, S.A.
- Data: 23/10/2024
- Moeda: EUR
- Custos indirectos: 3 %
- IVA: 23 %

## I Instalações

### IH Tubagens para fluidos

#### IHE Tubagens de polietileno

**IHE222** m Tubagem de polietileno resistente à temperatura (PE-RT) com barreira de oxigénio, "POLYTHERM".
Tubagem formada por tubo de polietileno resistente à temperatura (PE-RT) com barreira de oxigénio (EVOH) e recobrimento exterior de polímero com micropartículas metálicas, Polytherm Evohflex Pro "POLYTHERM", de 12 mm de diâmetro exterior e 1,4 mm de espessura. Instalação em superfície. Inclusive material auxiliar para montagem e fixação, acessórios e peças especiais.
Inclui: Marcação. Colocação e fixação de tubos, acessórios e peças especiais. Realização de ensaios.
Critério de medição de projecto: Comprimento medido segundo documentação gráfica de Projecto.
Critério de medição de obra: Medir-se-á o comprimento realmente executado segundo especificações de Projecto.

| Código | Un | Descrição | Rendimento | Preço | Importância |
|---|---|---|---|---|---|
| mt37pol407g | Ud | Material auxiliar para montagem e fixação das tubagens de polietileno resistente à temperatura (PE-RT) com barreira de oxigénio (EVOH) e recobrimento exterior de polímero com micropartículas metálicas, Polytherm Evohflex Pro "POLYTHERM", de 12 mm de diâmetro exterior. (material) | 1 | 0.03 | 0.030 |
| mt37pol027Og | m | Tubo de polietileno resistente à temperatura (PE-RT) com barreira de oxigénio (EVOH) e recobrimento exterior de polímero com micropartículas metálicas, Polytherm Evohflex Pro "POLYTHERM", de 12 mm de diâmetro exterior e 1,4 mm de espessura, segundo NP EN ISO 22391-2, com o preço incrementado em 30% relativamente a acessórios e peças especiais. (material) | 1 | 1.03 | 1.030 |
| mo008 | h | Oficial de 1ª canalizador. (mão de obra) | 0.032 | 23.31 | 0.746 |
| mo107 | h | Ajudante de canalizador. (mão de obra) | 0.032 | 22.09 | 0.707 |
| % | % | Custos directos complementares | 2 % | 2.513 | 0.050 |
|  |  | Custos directos |  |  | 2.563 |

Resíduos:
- colocação: mt37pol027Og; factor de resíduo 0.0275

## Recursos

**mt37pol027Og** m Tubo de polietileno resistente à temperatura (PE-RT) com barreira de oxigénio (EVOH) e recobrimento exterior de
Dados técnicos: Custo energético 4.456 MJ; Emissão de CO2 0.221 kg; Código LER 17 02 03; Massa do elemento 0.046 kg; Volume 0.000077 m3
