# Tubagem multicamada de polietileno (PE)

- Propriedade do ficheiro: CYPE Ingenieros S.A.
- Formato: FIEBDC-3/2016
- Programa: Gerador de preços para construção civil. CYPE Ingenieros, S.A.
- Data: 11/06/2024
- Moeda: EUR
- Custos indirectos: 3 %
- IVA: 23 %

## I Instalações

### IH Tubagens para fluidos

#### IHM Tubagens multicamada

**IHM010** m Tubagem multicamada de polietileno (PE).
Tubagem formada por tubo multicamada de polietileno PE 100 RC, PN=10 bar, SDR17, série 8, de 32 mm de diâmetro exterior e 2 mm de espessura. Instalação enterrada. Inclusive acessórios e peças especiais.
Critérios considerados na determinação do preço da unidade de obra: O preço não inclui a escavação nem o enchimento da vala.
Inclui: Marcação. Colocação de tubos, acessórios e peças especiais. Realização de ensaios.
Critério de medição de projecto: Comprimento medido segundo documentação gráfica de Projecto.
Critério de medição de obra: Medir-se-á o comprimento realmente executado segundo especificações de Projecto.

| Código | Un | Descrição | Rendimento | Preço | Importância |
|---|---|---|---|---|---|
| mt37abn940ag | m | Tubo multicamada de polietileno PE 100 RC, PN=10 bar, SDR17, série 8, de 32 mm de diâmetro exterior e 2 mm de espessura, segundo NP EN 12201-2 e DIN PAS 1075, com camada exterior resistente à fendilhação e ao punçoamento, de cor preto RAL 9004 com bandas de cor azul RAL 5015 e camada interior resistente aos processos de desinfecção com protecção contra as incrustações e tratamento anti-microbiano de cor azul RAL 5015, fornecido em rolos de 100 m de comprimento, com o preço incrementado em 30% relativamente a acessórios e peças especiais. (material) | 1 | 2.23 | 2.230 |
| mo008 | h | Oficial de 1ª canalizador. (mão de obra) | 0.064 | 23.31 | 1.492 |
| mo107 | h | Ajudante de canalizador. (mão de obra) | 0.064 | 22.09 | 1.414 |
| % | % | Custos directos complementares | 2 % | 5.136 | 0.103 |
|  |  | Custos directos |  |  | 5.239 |
