# Tubagem multicamada de polietileno reticulado/alumínio/polietileno reticulado (PE-X/Al/PE-X), pré-isolada termicamente

- Propriedade do ficheiro: CYPE Ingenieros S.A.
- Formato: FIEBDC-3/2016
- Programa: Gerador de preços para construção civil. CYPE Ingenieros, S.A.
- Data: 09/06/2025
- Moeda: EUR
- Custos indirectos: 3 %
- IVA: 23 %

## I Instalações

### IH Tubagens para fluidos

#### IHU Tubagens multicamada, pré-isoladas.

**IHU120** m Tubagem multicamada de polietileno reticulado/alumínio/polietileno reticulado (PE-X/Al/PE-X), pré-isolada termicamente.
Tubagem pré-isolada termicamente formada por tubo multicamada de polietileno reticulado/alumínio/polietileno reticulado (PE-Xb/Al/PE-Xb), PN=10 bar, com isolamento térmico de espuma de polietileno de 6 mm de espessura, condutibilidade térmica 0,04 W/(m°C) e camada de protecção de polietileno de baixa densidade de cor verde, de 14 mm de diâmetro exterior e 2 mm de espessura. Instalação em superfície. Inclusive material auxiliar para montagem e fixação, acessórios e peças especiais.
Inclui: Marcação. Colocação e fixação de tubos, acessórios e peças especiais. Realização de ensaios.
Critério de medição de projecto: Comprimento medido segundo documentação gráfica de Projecto.
Critério de medição de obra: Medir-se-á o comprimento realmente executado segundo especificações de Projecto.

| Código | Un | Descrição | Rendimento | Preço | Importância |
|---|---|---|---|---|---|
| mt37aqt520a | Ud | Material auxiliar para montagem e fixação das tubagens multicamada de polietileno reticulado/alumínio/polietileno reticulado (PE-Xb/Al/PE-Xb), PN=10 bar, com isolamento térmico e camada de protecção, de 14 mm de diâmetro exterior. (material) | 1 | 0.16 | 0.160 |
| mt37aqt120ag | m | Tubo multicamada de polietileno reticulado/alumínio/polietileno reticulado (PE-Xb/Al/PE-Xb), PN=10 bar, com isolamento térmico de espuma de polietileno de 6 mm de espessura, condutibilidade térmica 0,04 W/(m°C) e camada de protecção de polietileno de baixa densidade de cor verde, de 14 mm de diâmetro exterior e 2 mm de espessura, fornecido em rolos de 50 m de comprimento, segundo EN ISO 21003-2, com o preço incrementado em 30% relativamente a acessórios e peças especiais. (material) | 1 | 4.08 | 4.080 |
| mo008 | h | Oficial de 1ª canalizador. (mão de obra) | 0.027 | 25.32 | 0.684 |
| mo107 | h | Ajudante de canalizador. (mão de obra) | 0.027 | 23.99 | 0.648 |
| % | % | Custos directos complementares | 2 % | 5.572 | 0.111 |
|  |  | Custos directos |  |  | 5.683 |
