# Lâmpada de led

- Propriedade do ficheiro: CYPE Ingenieros S.A.
- Formato: FIEBDC-3/2016
- Programa: Gerador de preços para construção civil. CYPE Ingenieros, S.A.
- Data: 23/10/2024
- Moeda: EUR
- Custos indirectos: 3 %
- IVA: 23 %

## I Instalações

### II Iluminação

#### III Instalação interior

**III005** Ud Lâmpada de led
Lâmpada de filamento led de vidro acabamento mate, casquilho E27, classe de eficiência energética D, de 3,4 W (equivalente a uma lâmpara incandescente de 40 W de potência), cor branca quente, temperatura de cor 2200 K, índice de reprodução cromática maior de 90, fluxo luminoso 470 lúmens.
Inclui: Marcação. Colocação. Verificação do seu correcto funcionamento.
Critério de medição de projecto: Número de unidades previstas, segundo documentação gráfica de Projecto.
Critério de medição de obra: Medir-se-á o número de unidades realmente executadas segundo especificações de Projecto.

| Código | Un | Descrição | Rendimento | Preço | Importância |
|---|---|---|---|---|---|
| mt34llg010aap | Ud | Lâmpada de filamento led de vidro acabamento mate, casquilho E27, classe de eficiência energética D, de 3,4 W (equivalente a uma lâmpara incandescente de 40 W de potência), cor branca quente, temperatura de cor 2200 K, índice de reprodução cromática maior de 90, fluxo luminoso 470 lúmens. (material) | 1 | 11.96 | 11.960 |
| mo003 | h | Oficial de 1ª electricista. (mão de obra) | 0.016 | 23.31 | 0.373 |
| mo102 | h | Ajudante de electricista. (mão de obra) | 0.016 | 22.09 | 0.353 |
| % | % | Custos directos complementares | 2 % | 12.686 | 0.254 |
|  |  | Custos directos |  |  | 12.940 |
