# Acoplador de bus KNX

- Propriedade do ficheiro: CYPE Ingenieros S.A.
- Formato: FIEBDC-3/2016
- Programa: Gerador de preços para construção civil. CYPE Ingenieros, S.A.
- Data: 23/10/2024
- Moeda: EUR
- Custos indirectos: 3 %
- IVA: 23 %

## I Instalações

### IM Domóticas e inmóticas

#### IMK Componentes do sistema KNX

**IMK050** Ud Acoplador de bus KNX.
Acoplador de bus com protocolo de comunicação KNX. Em montagem encastrado.
Critérios considerados na determinação do preço da unidade de obra: O preço não inclui a caixa para mecanismo encastrado.
Inclui: Montagem e ligação.
Critério de medição de projecto: Número de unidades previstas, segundo documentação gráfica de Projecto.
Critério de medição de obra: Medir-se-á o número de unidades realmente executadas segundo especificações de Projecto.

| Código | Un | Descrição | Rendimento | Preço | Importância |
|---|---|---|---|---|---|
| mt35dac100a | Ud | Acoplador de bus com protocolo de comunicação KNX, com borne de ligação e derivação, para encastrar. (material) | 1 | 71.49 | 71.490 |
| mo003 | h | Oficial de 1ª electricista. (mão de obra) | 0.161 | 23.31 | 3.753 |
| mo102 | h | Ajudante de electricista. (mão de obra) | 0.161 | 22.09 | 3.556 |
| mo123 | h | Especialista na colocação em funcionamento de instalações. (mão de obra) | 0.322 | 44.89 | 14.455 |
| % | % | Custos directos complementares | 2 % | 93.254 | 1.865 |
|  |  | Custos directos |  |  | 95.119 |
