# Detector de movimento por infravermelhos Z-Wave. Instalação em superfície

- Propriedade do ficheiro: CYPE Ingenieros S.A.
- Formato: FIEBDC-3/2016
- Programa: Gerador de preços para construção civil. CYPE Ingenieros, S.A.
- Data: 25/09/2024
- Moeda: EUR
- Custos indirectos: 3 %
- IVA: 23 %

## I Instalações

### IM Domóticas e inmóticas

#### IMZ Componentes do sistema Z-Wave

**IMZ120** Ud Detector de movimento por infravermelhos Z-Wave. Instalação em superfície.
Detector de movimento por infravermelhos com sensor de intensidade luminosa, saliente, Z-Wave Plus, de 47x47x47 mm, cor branca, frequência de funcionamento 868,42 MHz, ângulo de detecção de 90°, alcance de 7 m, grau de protecção IP20, alimentação a pilhas. Instalação em superfície. Inclusive elementos de fixação.
Inclui: Colocação. Montagem, ligação e verificação do seu correcto funcionamento.
Critério de medição de projecto: Número de unidades previstas, segundo documentação gráfica de Projecto.
Critério de medição de obra: Medir-se-á o número de unidades realmente executadas segundo especificações de Projecto.

| Código | Un | Descrição | Rendimento | Preço | Importância |
|---|---|---|---|---|---|
| mt35dzs020a | Ud | Detector de movimento por infravermelhos com sensor de intensidade luminosa, saliente, Z-Wave Plus, de 47x47x47 mm, cor branca, frequência de funcionamento 868,42 MHz, ângulo de detecção de 90°, alcance de 7 m, grau de protecção IP20, alimentação a pilhas, com elementos de fixação. (material) | 1 | 47.78 | 47.780 |
| mo123 | h | Especialista na colocação em funcionamento de instalações. (mão de obra) | 0.376 | 44.89 | 16.879 |
| % | % | Custos directos complementares | 2 % | 64.659 | 1.293 |
|  |  | Custos directos |  |  | 65.952 |
