# Grelha anti-vandalismo para luminária de emergência

- Propriedade do ficheiro: CYPE Ingenieros S.A.
- Formato: FIEBDC-3/2016
- Programa: Gerador de preços para construção civil. CYPE Ingenieros, S.A.
- Data: 25/09/2024
- Moeda: EUR
- Custos indirectos: 3 %
- IVA: 23 %

## I Instalações

### IO Contra incêndios

#### IOA Iluminação de emergência

**IOA025** Ud Grelha anti-vandalismo para luminária de emergência.
Grelha anti-vandalismo de alumínio, de 370x190x90 mm, para luminária de emergência. Inclusive elementos de fixação.
Inclui: Fixação e nivelação.
Critério de medição de projecto: Número de unidades previstas, segundo documentação gráfica de Projecto.
Critério de medição de obra: Medir-se-á o número de unidades realmente executadas segundo especificações de Projecto.

| Código | Un | Descrição | Rendimento | Preço | Importância |
|---|---|---|---|---|---|
| mt34aem060b | Ud | Grelha anti-vandalismo de alumínio, de 370x190x90 mm, para luminária de emergência. Inclusive elementos de fixação. (material) | 1 | 30.48 | 30.480 |
| mo003 | h | Oficial de 1ª electricista. (mão de obra) | 0.107 | 23.31 | 2.494 |
| mo102 | h | Ajudante de electricista. (mão de obra) | 0.107 | 22.09 | 2.364 |
| % | % | Custos directos complementares | 2 % | 35.338 | 0.707 |
|  |  | Custos directos |  |  | 36.045 |
