# Válvula

- Propriedade do ficheiro: CYPE Ingenieros S.A.
- Formato: FIEBDC-3/2016
- Programa: Gerador de preços para construção civil. CYPE Ingenieros, S.A.
- Data: 23/10/2024
- Moeda: EUR
- Custos indirectos: 3 %
- IVA: 23 %

## I Instalações

### IO Contra incêndios

#### IOB Redes de incêndio armadas

**IOB025** Ud Válvula.
Válvula adufa de fuso ascendente e fecho elástico, união com flanges, de 2" de diâmetro, PN=16 bar, formada por corpo, disco em cunha e volante de ferro fundido dúctil e fuso de aço inoxidável.
Inclui: Montagem, ligação e verificação do seu correcto funcionamento.
Critério de medição de projecto: Número de unidades previstas, segundo documentação gráfica de Projecto.
Critério de medição de obra: Medir-se-á o número de unidades realmente executadas segundo especificações de Projecto.

| Código | Un | Descrição | Rendimento | Preço | Importância |
|---|---|---|---|---|---|
| mt41svc008a | Ud | Válvula adufa de fuso ascendente e fecho elástico, união com flanges, de 2" de diâmetro, PN=16 bar, formada por corpo, disco em cunha e volante de ferro fundido dúctil e fuso de aço inoxidável. (material) | 1 | 195 | 195.000 |
| mo008 | h | Oficial de 1ª canalizador. (mão de obra) | 0.216 | 23.31 | 5.035 |
| mo107 | h | Ajudante de canalizador. (mão de obra) | 0.216 | 22.09 | 4.771 |
| % | % | Custos directos complementares | 2 % | 204.806 | 4.096 |
|  |  | Custos directos |  |  | 208.902 |

## Recursos

**mt41svc008a** Ud Válvula adufa de fuso ascendente e fecho elástico
Dados técnicos: Custo energético 305.169 MJ; Emissão de CO2 25.739 kg
Resíduos:
- embalagem: re150101 Embalagens de papel e cartão. (componente de resíduo); rendimento 0.083 kg; Código LER 15 01 01; Massa do elemento 1 kg; Volume 0.001333 m3
