# Extintor portátil de neve carbónica CO2

- Propriedade do ficheiro: CYPE Ingenieros S.A.
- Formato: FIEBDC-3/2016
- Programa: Gerador de preços para construção civil. CYPE Ingenieros, S.A.
- Data: 23/10/2024
- Moeda: EUR
- Custos indirectos: 3 %
- IVA: 23 %

## I Instalações

### IO Contra incêndios

#### IOX Extintores

**IOX210** Ud Extintor portátil de neve carbónica CO2.
Extintor portátil de neve carbónica CO2, com 2 kg de agente extintor, de eficácia 34B, com corpo de aço com acabamento exterior com tinta epóxi cor vermelho, válvula de palanca, anilha de segurança e vaso difusor. Inclusive suporte e acessórios de montagem.
Inclui: Colocação e fixação do suporte. Colocação do extintor.
Critério de medição de projecto: Número de unidades previstas, segundo documentação gráfica de Projecto.
Critério de medição de obra: Medir-se-á o número de unidades realmente colocadas segundo especificações de Projecto.

| Código | Un | Descrição | Rendimento | Preço | Importância |
|---|---|---|---|---|---|
| mt41ixo110a | Ud | Extintor portátil de neve carbónica CO2, com 2 kg de agente extintor, de eficácia 34B, com corpo de aço com acabamento exterior com tinta epóxi cor vermelho, válvula de palanca, anilha de segurança e vaso difusor, com suporte e acessórios de montagem, segundo NP EN 3. (material) | 1 | 53.17 | 53.170 |
| mo113 | h | Operário não qualificado construção. (mão de obra) | 0.483 | 21.45 | 10.360 |
| % | % | Custos directos complementares | 2 % | 63.530 | 1.271 |
|  |  | Custos directos |  |  | 64.801 |

## Recursos

**mt41ixo110a** Ud Extintor portátil de neve carbónica CO2
Dados técnicos: Custo energético 381.964 MJ; Emissão de CO2 43.899 kg
Resíduos:
- embalagem: re150101 Embalagens de papel e cartão. (componente de resíduo); rendimento 0.072 kg; Código LER 15 01 01; Massa do elemento 1 kg; Volume 0.001333 m3
