# Sifão de pavimento

- Propriedade do ficheiro: CYPE Ingenieros S.A.
- Formato: FIEBDC-3/2016
- Programa: Gerador de preços para construção civil. CYPE Ingenieros, S.A.
- Data: 04/07/2024
- Moeda: EUR
- Custos indirectos: 3 %
- IVA: 23 %

## I Instalações

### IS Drenagem de águas

#### ISD Ramais de descarga

**ISD008** Ud Sifão de pavimento.
Sifão de pavimento de polipropileno, de 120 mm de diâmetro e de 150 mm de altura, com três entradas de 40 mm de diâmetro e uma saída de 75 mm de diâmetro, com grelha circular de aço inoxidável, embebido.
Inclui: Montagem, ligação e verificação do seu correcto funcionamento. Realização de ensaios.
Critério de medição de projecto: Número de unidades previstas, segundo documentação gráfica de Projecto.
Critério de medição de obra: Medir-se-á o número de unidades realmente executadas segundo especificações de Projecto.

| Código | Un | Descrição | Rendimento | Preço | Importância |
|---|---|---|---|---|---|
| mt36bop010U | Ud | Sifão de pavimento de polipropileno, de 120 mm de diâmetro e de 150 mm de altura, com três entradas de 40 mm de diâmetro e uma saída de 75 mm de diâmetro, com grelha circular de aço inoxidável. (material) | 1 | 14.95 | 14.950 |
| mo008 | h | Oficial de 1ª canalizador. (mão de obra) | 0.162 | 23.31 | 3.776 |
| mo107 | h | Ajudante de canalizador. (mão de obra) | 0.081 | 22.09 | 1.789 |
| % | % | Custos directos complementares | 2 % | 20.515 | 0.410 |
|  |  | Custos directos |  |  | 20.925 |

## Recursos

**mt36bop010U** Ud Sifão de pavimento de polipropileno
Dados técnicos: Custo energético 69.481 MJ; Emissão de CO2 3.884 kg
Resíduos:
- embalagem: re150101 Embalagens de papel e cartão. (componente de resíduo); rendimento 0.036 kg; Código LER 15 01 01; Massa do elemento 1 kg; Volume 0.001333 m3
