# Grelha para exteriores

- Propriedade do ficheiro: CYPE Ingenieros S.A.
- Formato: FIEBDC-3/2016
- Programa: Gerador de preços para construção civil. CYPE Ingenieros, S.A.
- Data: 23/10/2024
- Moeda: EUR
- Custos indirectos: 3 %
- IVA: 23 %

## I Instalações

### IV Ventilação

#### IVM Ventilação mecânica

**IVM024** Ud Grelha para exteriores.
Grelha circular de plástico, com lâminas horizontais fixas, saída de ar com inclinação de 15°, cor branca RAL 9010, com mosquiteiro, para conduta de admissão ou extracção, de 100 mm de diâmetro. Inclusive elementos de fixação.
Inclui: Marcação. Colocação e fixação.
Critério de medição de projecto: Número de unidades previstas, segundo documentação gráfica de Projecto.
Critério de medição de obra: Medir-se-á o número de unidades realmente executadas segundo especificações de Projecto.

| Código | Un | Descrição | Rendimento | Preço | Importância |
|---|---|---|---|---|---|
| mt42sva170a | Ud | Grelha circular de plástico, com lâminas horizontais fixas, saída de ar com inclinação de 15°, cor branca RAL 9010, com mosquiteiro, para conduta de admissão ou extracção, de 100 mm de diâmetro, com elementos de fixação. (material) | 1 | 9.19 | 9.190 |
| mo011 | h | Oficial de 1ª montador. (mão de obra) | 0.27 | 23.31 | 6.294 |
| mo080 | h | Ajudante de montador. (mão de obra) | 0.27 | 22.13 | 5.975 |
| % | % | Custos directos complementares | 2 % | 21.459 | 0.429 |
|  |  | Custos directos |  |  | 21.888 |

## Recursos

**mt42sva170a** Ud Grelha circular de plástico
Dados técnicos: Custo energético 14.571 MJ; Emissão de CO2 0.783 kg
Resíduos:
- embalagem: re150101 Embalagens de papel e cartão. (componente de resíduo); rendimento 0.072 kg; Código LER 15 01 01; Massa do elemento 1 kg; Volume 0.001333 m3
