# Caixilharia de alumínio em paredes de hall de entrada do edifício

- Propriedade do ficheiro: CYPE Ingenieros S.A.
- Formato: FIEBDC-3/2016
- Programa: Gerador de preços para construção civil. CYPE Ingenieros, S.A.
- Data: 11/06/2024
- Moeda: EUR
- Custos indirectos: 3 %
- IVA: 23 %

## L Vãos

### LC Caixilharias

#### LCL De alumínio

**LCL055** m² Caixilharia de alumínio em paredes de hall de entrada do edifício.
Caixilharia de alumínio anodizado cor inox, com espessura mínima de 15 microns, em paredes de hall de entrada do edifício, formada por folhas fixas e de batente; certificado de conformidade marca de qualidade EWAA EURAS (QUALANOD), gama alta, com ruptura de ponte térmica, com classificação à permeabilidade ao ar segundo EN 12207, à estanquidade à água segundo EN 12208 e à resistência à carga do vento segundo EN 12210, sem pré-aro; composta por perfis extrudidos formando aros e folhas. Inclusive ganchos para a fixação da caixilharia, silicone neutro para vedação perimetral das juntas exterior e interior, entre a caixilharia e a obra.
Critérios considerados na determinação do preço da unidade de obra: O preço não inclui o assentamento da caixilharia.
Inclui: Colocação da caixilharia. Ajuste final das folhas. Vedação de juntas perimetrais.
Critério de medição de projecto: Superfície da abertura a fechar, medida segundo documentação gráfica de Projecto.
Critério de medição de obra: Medir-se-á, com as dimensões da abertura, a superfície realmente executada segundo especificações de Projecto.

| Código | Un | Descrição | Rendimento | Preço | Importância |
|---|---|---|---|---|---|
| mt25pfb015i | m² | Caixilharia de alumínio anodizado cor inox em paredes de hall de entrada ao edifício, formada por folhas fixas e de batente, gama alta, com ruptura de ponte térmica, com classificação à permeabilidade ao ar segundo EN 12207, à estanquidade à água segundo EN 12208 e à resistência à carga do vento segundo EN 12210, marca de qualidade EWAA-EURAS (QUALANOD). Inclusive ferragens de pendurar, fechadura, manivela e abre-portas, juntas de envidraçado de EPDM, parafusos de aço inoxidável, elementos de estanquidade e acessórios. (material) | 1.02 | 457.08 | 466.222 |
| mt22www050a | Ud | Cartucho de 300 ml de silicone neutro oxímico, de elasticidade permanente e cura rápida, cor branca, intervalo de temperatura de trabalho de -60 a 150°C, com resistência aos raios UV, dureza Shore A aproximada de 22, segundo EN ISO 868 e alongamento na rotura >= 800%, segundo EN ISO 8339. (material) | 0.448 | 4.73 | 2.119 |
| mo018 | h | Oficial de 1ª serralheiro. (mão de obra) | 0.189 | 22.98 | 4.343 |
| mo059 | h | Ajudante de serralheiro. (mão de obra) | 0.16 | 22.2 | 3.552 |
| % | % | Custos directos complementares | 2 % | 476.236 | 9.525 |
|  |  | Custos directos |  |  | 485.761 |

Resíduos:
- colocação: mt22www050a; factor de resíduo 0.06

## Recursos

**mt25pfb015i** m² Caixilharia de alumínio anodizado cor inox em paredes de hall de entrada ao edifício
Dados técnicos: Custo energético 1235.118 MJ; Emissão de CO2 91.814 kg
Resíduos:
- embalagem: re150101 Embalagens de papel e cartão. (componente de resíduo); rendimento 0.115 kg; Código LER 15 01 01; Massa do elemento 1 kg; Volume 0.001333 m3
- embalagem: re170201 Madeira. (componente de resíduo); rendimento 0.063 kg; Código LER 17 02 01; Massa do elemento 1 kg; Volume 0.000909 m3
- embalagem: re170203 Plástico. (componente de resíduo); rendimento 0.08 kg; Código LER 17 02 03; Massa do elemento 1 kg; Volume 0.001667 m3
- embalagem: re170604 Materiais de isolamento não abrangidos em 17 06 01 e 17 06 03. (componente de resíduo); rendimento 0.016 kg; Código LER 17 06 04; Massa do elemento 1 kg; Volume 0.001667 m3

**mt22www050a** Ud Cartucho de 300 ml de silicone neutro oxímico
Dados técnicos: Custo energético 61.288 MJ; Emissão de CO2 2.605 kg; Código LER 17 09 04; Massa do elemento 0.3 kg; Volume 0.0002 m3
Resíduos:
- embalagem: re170203 Plástico; rendimento 0.1 kg
