# Pré-aro isolante. Colocação faceada com o isolamento em fachada ETICS

- Propriedade do ficheiro: CYPE Ingenieros S.A.
- Formato: FIEBDC-3/2016
- Programa: Gerador de preços para construção civil. CYPE Ingenieros, S.A.
- Data: 23/10/2024
- Moeda: EUR
- Custos indirectos: 3 %
- IVA: 23 %

## L Vãos

### LC Caixilharias

#### LCR Aros e pré-aros

**LCR030** m Pré-aro isolante. Colocação faceada com o isolamento em fachada ETICS.
Pré-aro isolante para caixilharia sem persiana, de aglomerado de espuma de poliuretano e fibras, de 80x80x1200 mm, condutibilidade térmica 0,031 W/(m°C). Colocação faceada com o isolamento em fachada ETICS. Fixação ao paramento com adesivo, parafusos e buchas.
Inclui: Marcação dos pontos de fixação. Colocação do pré-aro. Fixação ao paramento.
Critério de medição de projecto: Comprimento medido entre eixos, segundo documentação gráfica de Projecto.
Critério de medição de obra: Medir-se-á, a eixos, o comprimento realmente executado segundo especificações de Projecto.

| Código | Un | Descrição | Rendimento | Preço | Importância |
|---|---|---|---|---|---|
| mt20wwa031 | Ud | Cartucho de 310 cm³ de adesivo à base de poliuretano, impermeável. (material) | 0.25 | 17.57 | 4.393 |
| mt16ppt100a | m | Pré-aro isolante de aglomerado de espuma de poliuretano e fibras, de 80x80x1200 mm, condutibilidade térmica 0,031 W/(m°C), com resistência ao fogo B-s1, d0 segundo NP EN 13501-1, ensaiado para suportar cargas de até 500 kg/m. (material) | 1.05 | 28.8 | 30.240 |
| mt26aaa235a | Ud | Parafuso de aço zincado, de cabeça hexagonal com anilha incorporada e bucha de nylon integrada, de 10 mm de diâmetro e 140 mm de comprimento. (material) | 2 | 0.77 | 1.540 |
| mo011 | h | Oficial de 1ª montador. (mão de obra) | 0.23 | 23.31 | 5.361 |
| mo080 | h | Ajudante de montador. (mão de obra) | 0.46 | 22.13 | 10.180 |
| % | % | Custos directos complementares | 2 % | 51.714 | 1.034 |
|  |  | Custos directos |  |  | 52.748 |

Resíduos:
- colocação: mt20wwa031 Cartucho de 310 cm³ de adesivo à base de poliuretano, impermeável; factor de resíduo 0.03
- colocação: mt16ppt100a; factor de resíduo 0.0568125

## Recursos

**mt20wwa031** Ud Cartucho de 310 cm³ de adesivo à base de poliuretano, impermeável
Dados técnicos: Custo energético 84.257 MJ; Emissão de CO2 4.112 kg; Código LER 17 09 04; Massa do elemento 0.45 kg; Volume 0.0003 m3
Resíduos:
- embalagem: re170203 Plástico. (componente de resíduo); rendimento 0.2 kg; Código LER 17 02 03; Massa do elemento 1 kg; Volume 0.001667 m3

**mt16ppt100a** m Pré-aro isolante de aglomerado de espuma de poliuretano e fibras
Dados técnicos: Custo energético 64.895 MJ; Emissão de CO2 3.151 kg; Código LER 17 06 04; Massa do elemento 0.448 kg; Volume 0.000747 m3
Resíduos:
- embalagem: re170203 Plástico; rendimento 0.003 kg
